# Franja cortafuegos de placas de yeso laminado, para edificio de uso industrial. Sistema "KNAUF"

- Propiedad del archivo: CYPE Ingenieros S.A.
- Formato: FIEBDC-3/2016
- Programa: Generador de precios de la construcción. CYPE Ingenieros, S.A.
- Fecha: 03/04/2024
- Ámbito geográfico: Perú
- Divisa: PEN
- Costes indirectos: 3 %
- Gastos generales: 13 %
- Beneficio industrial: 6 %
- IVA: 18 %

## I Instalaciones

### IO Contra incendios

#### IOF Protección pasiva contra incendios: franjas cortafuegos

**IOF023** m² Franja cortafuegos de placas de yeso laminado, para edificio de uso industrial. Sistema "KNAUF".
Franja cortafuegos inclinado, de 1 m en proyección horizontal, con una resistencia al fuego EI 120, para edificio de uso industrial, fijada mecánicamente a la medianera con subestructura soporte, K224-FC.es 03 "KNAUF", compuesta por 2 placas de yeso laminado reforzadas con tejido de fibra GM-F / 1200 / 2600 / 25 / con los bordes longitudinales cuadrados, especiales Fireboard GM-F "KNAUF" con alma de yeso y caras revestidas con una lámina de fibra de vidrio, fijadas a la subestructura soporte compuesta por canales y parantes, formando escuadras separadas 750 mm entre sí, conectores y maestras separadas 400 mm entre sí. Incluso tornillos para la fijación de las placas, tiras de placas fijadas mecánicamente para el sellado perimetral y pasta y cinta para el tratamiento de juntas.
Incluye: Replanteo. Formación de las escuadras con canales y parantes. Colocación y fijación de las escuadras. Instalación de conectores. Colocación a presión de las maestras contra los conectores. Colocación y fijación de los perfiles perimetrales. Preparación y corte de las placas. Atornillado de las placas a los perfiles perimetrales y a las maestras. Sellado del encuentro de la franja cortafuegos con el muro perimetral. Tratamiento de juntas.
Criterio de medición de proyecto: Superficie medida según documentación gráfica de Proyecto.
Criterio de medición de obra: Se medirá la superficie realmente ejecutada según especificaciones de Proyecto.

| Código | Ud | Descripción | Rendimiento | Precio | Importe |
|---|---|---|---|---|---|
| mt12pak020b | m | Canal 75/40/0,7 mm GRC 0,7 "KNAUF" de acero Z4 (Z450) galvanizado especial, para sistema Aquapanel Outdoor. (material) | 3.13 | 12.2 | 38.186 |
| mt12pak030ha | m | Parante 75/50/0,7 mm GRC 0,7 "KNAUF" de acero Z4 (Z450) galvanizado especial, para sistema Aquapanel Outdoor. (material) | 1.17 | 14.08 | 16.474 |
| mt12pek020za | Ud | Conector, para maestra 60/27, "KNAUF". (material) | 3.9 | 0.72 | 2.808 |
| mt12pfk011a | m | Maestra 60/27 "KNAUF", de plancha de acero galvanizado. (material) | 3 | 6.29 | 18.870 |
| mt12ptk010ba | Ud | Tornillo LB "KNAUF" 3,5x9,5. (material) | 32 | 0.04 | 1.280 |
| mt12ptk010ab | Ud | Tornillo LN "KNAUF" 3,5x11. (material) | 16 | 0.04 | 0.640 |
| mt12ptk030 | Ud | Fijación "KNAUF" para concreto. (material) | 3.4 | 1.18 | 4.012 |
| mt12pfk012a | m | Perfil U 30/30 de plancha de acero galvanizado, "KNAUF", espesor 0,55 mm. (material) | 1 | 4.34 | 4.340 |
| mt12pmk010c | m² | Placa de yeso laminado reforzada con tejido de fibra GM-F / 1200 / 2600 / 25 / con los bordes longitudinales cuadrados, especial Fireboard GM-F "KNAUF" con alma de yeso y caras revestidas con una lámina de fibra de vidrio; Euroclase A1 de reacción al fuego. (material) | 2.33 | 83.17 | 193.786 |
| mt12ptk010ce | Ud | Tornillo autoperforante TN "KNAUF" 3,5x35. (material) | 17 | 0.04 | 0.680 |
| mt12ptk010ch | Ud | Tornillo autoperforante TN "KNAUF" 4,2x70. (material) | 17 | 0.13 | 2.210 |
| mt12pmk012a | kg | Pasta de juntas Fireboard Spachtel "KNAUF", de fraguado normal (45 minutos), rango de temperatura de trabajo de 10 a 35°C, Euroclase A1 de reacción al fuego, para aplicación manual con cinta de juntas. (material) | 0.12 | 2.84 | 0.341 |
| mt12pmk013 | m | Cinta de juntas Fireboard "KNAUF". (material) | 1.3 | 0.18 | 0.234 |
| mo011 | h | Operario de montaje. (mano de obra) | 0.4 | 32.15 | 12.860 |
| mo080 | h | Oficial de montaje. (mano de obra) | 0.4 | 21.72 | 8.688 |
| mo053 | h | Operario en mamparas y sistemas de placas. (mano de obra) | 0.4 | 32.15 | 12.860 |
| mo100 | h | Oficial en mamparas y sistemas de placas. (mano de obra) | 0.4 | 21.72 | 8.688 |
| % | % | Herramientas | 2 % | 326.957 | 6.539 |
|  |  | Costes directos |  |  | 333.496 |

Residuos:
- colocación: mt12pak020b Canal 75/40/0,7 mm GRC 0,7 "KNAUF" de acero Z4 (Z450) galvanizado especial, para sistema Aquapanel Outdoor; factor de residuo 0.0107795
- colocación: mt12pak030ha Parante 75/50/0,7 mm GRC 0,7 "KNAUF" de acero Z4 (Z450) galvanizado especial, para sistema Aquapanel Outdoor; factor de residuo 0.00875435
- colocación: mt12pek020za Conector, para maestra 60/27, "KNAUF"; factor de residuo 0.02
- colocación: mt12pfk011a Maestra 60/27 "KNAUF", de plancha de acero galvanizado; factor de residuo 0.0171714
- colocación: mt12ptk010ba Tornillo LB "KNAUF" 3,5x9,5; factor de residuo 0.00555556
- colocación: mt12ptk010ab Tornillo LN "KNAUF" 3,5x11; factor de residuo 0.005
- colocación: mt12pfk012a Perfil U 30/30 de plancha de acero galvanizado, "KNAUF", espesor 0,55 mm; factor de residuo 0.0188
- colocación: mt12pmk010c; factor de residuo 0.00968785
- colocación: mt12ptk010ce Tornillo autoperforante TN "KNAUF" 3,5x35; factor de residuo 0.00526316
- colocación: mt12ptk010ch Tornillo autoperforante TN "KNAUF" 4,2x70; factor de residuo 0.00515152
- colocación: mt12pmk012a; factor de residuo 0.03
- colocación: mt12pmk013 Cinta de juntas Fireboard "KNAUF"; factor de residuo 0.044

## Recursos

**mt12pak020b** m Canal 75/40/0,7 mm GRC 0,7 "KNAUF" de acero Z4 (Z450) galvanizado especial, para sistema Aquapanel Outdoor
Datos técnicos: Coste energético 97.440 MJ; Emisión de CO2 2.989 kg; Código LER 17 04 05; Masa del elemento 0.73 kg; Volumen 0.000348 m3
Residuos:
- embalaje: re170203 Plástico. (componente de residuo); rendimiento 0.007 kg; Código LER 17 02 03; Masa del elemento 1 kg; Volumen 0.001667 m3

**mt12pak030ha** m Parante 75/50/0,7 mm GRC 0,7 "KNAUF" de acero Z4 (Z450) galvanizado especial, para sistema Aquapanel Outdoor
Datos técnicos: Coste energético 122.674 MJ; Emisión de CO2 3.761 kg; Código LER 17 04 05; Masa del elemento 0.92 kg; Volumen 0.000438 m3
Residuos:
- embalaje: re170203 Plástico; rendimiento 0.007 kg

**mt12pek020za** Ud Conector, para maestra 60/27, "KNAUF"
Datos técnicos: Coste energético 3.307 MJ; Emisión de CO2 0.166 kg; Código LER 17 04 05; Masa del elemento 0.09 kg; Volumen 0.000043 m3
Residuos:
- embalaje: re170203 Plástico; rendimiento 0.025 kg

**mt12pfk011a** m Maestra 60/27 "KNAUF", de plancha de acero galvanizado
Datos técnicos: Coste energético 74.764 MJ; Emisión de CO2 2.294 kg; Código LER 17 04 05; Masa del elemento 0.56 kg; Volumen 0.000267 m3
Residuos:
- embalaje: re170203 Plástico; rendimiento 0.005 kg

**mt12ptk010ba** Ud Tornillo LB "KNAUF" 3,5x9,5
Datos técnicos: Coste energético 0.009 MJ; Emisión de CO2 0.001 kg; Código LER 17 04 05; Masa del elemento 0.0009 kg
Residuos:
- embalaje: re150101 Envases de papel y cartón. (componente de residuo); rendimiento 0.001 kg; Código LER 15 01 01; Masa del elemento 1 kg; Volumen 0.001333 m3

**mt12ptk010ab** Ud Tornillo LN "KNAUF" 3,5x11
Datos técnicos: Coste energético 0.010 MJ; Emisión de CO2 0.001 kg; Código LER 17 04 05; Masa del elemento 0.001 kg
Residuos:
- embalaje: re150101 Envases de papel y cartón; rendimiento 0.001 kg

**mt12pfk012a** m Perfil U 30/30 de plancha de acero galvanizado, "KNAUF", espesor 0,55 mm
Datos técnicos: Coste energético 52.191 MJ; Emisión de CO2 1.604 kg; Código LER 17 04 05; Masa del elemento 0.39 kg; Volumen 0.000186 m3
Residuos:
- embalaje: re170203 Plástico; rendimiento 0.005 kg

**mt12pmk010c** m² Placa de yeso laminado reforzada con tejido de fibra GM-F / 1200 / 2600 / 25 / con los bordes longitudinales cuadrados
Datos técnicos: Coste energético 526.244 MJ; Emisión de CO2 7.852 kg; Código LER 17 08 02; Masa del elemento 20 kg; Volumen 0.02 m3
Residuos:
- embalaje: re170203 Plástico; rendimiento 0.011 kg

**mt12ptk010ce** Ud Tornillo autoperforante TN "KNAUF" 3,5x35
Datos técnicos: Coste energético 0.019 MJ; Emisión de CO2 0.002 kg; Código LER 17 04 05; Masa del elemento 0.0019 kg
Residuos:
- embalaje: re150101 Envases de papel y cartón; rendimiento 0.001 kg

**mt12ptk010ch** Ud Tornillo autoperforante TN "KNAUF" 4,2x70
Datos técnicos: Coste energético 0.033 MJ; Emisión de CO2 0.003 kg; Código LER 17 04 05; Masa del elemento 0.0033 kg; Volumen 0.000002 m3
Residuos:
- embalaje: re150101 Envases de papel y cartón; rendimiento 0.001 kg

**mt12pmk012a** kg Pasta de juntas Fireboard Spachtel "KNAUF"
Datos técnicos: Coste energético 12.798 MJ; Emisión de CO2 0.436 kg; Código LER 17 08 02; Masa del elemento 1 kg; Volumen 0.001 m3
Residuos:
- embalaje: re170203 Plástico; rendimiento 0.02 kg

**mt12pmk013** m Cinta de juntas Fireboard "KNAUF"
Datos técnicos: Coste energético 20.508 MJ; Emisión de CO2 0.460 kg; Código LER 17 02 03; Masa del elemento 0.11 kg; Volumen 0.000183 m3
Residuos:
- embalaje: re170201 Madera. (componente de residuo); rendimiento 0.04 kg; Código LER 17 02 01; Masa del elemento 1 kg; Volumen 0.000909 m3
