# Señalización de equipos contra incendios

- Propiedad del archivo: CYPE Ingenieros S.A.
- Formato: FIEBDC-3/2016
- Programa: Generador de precios de la construcción. CYPE Ingenieros, S.A.
- Fecha: 03/04/2024
- Ámbito geográfico: Perú
- Divisa: PEN
- Costes indirectos: 3 %
- Gastos generales: 13 %
- Beneficio industrial: 6 %
- IVA: 18 %

## I Instalaciones

### IO Contra incendios

#### IOS Señalización

**IOS010** Ud Señalización de equipos contra incendios.
Placa de señalización de equipos contra incendios, de vinilo fotoluminiscente, con luminancia a 10 minutos mayor o igual a 40 mcd/m², luminancia a 60 minutos mayor o igual a 5,6 mcd/m² y tiempo de atenuación de luminancia mayor o igual a 800 min, de 210x297 mm. Incluso elementos de fijación.
Incluye: Replanteo. Fijación al paramento.
Criterio de medición de proyecto: Número de unidades previstas, según documentación gráfica de Proyecto.
Criterio de medición de obra: Se medirá el número de unidades realmente ejecutadas según especificaciones de Proyecto.

| Código | Ud | Descripción | Rendimiento | Precio | Importe |
|---|---|---|---|---|---|
| mt41sny010eb | Ud | Placa de señalización de equipos contra incendios, de vinilo fotoluminiscente, con luminancia a 10 minutos mayor o igual a 40 mcd/m², luminancia a 60 minutos mayor o igual a 5,6 mcd/m² y tiempo de atenuación de luminancia mayor o igual a 800 min, de 210x297 mm. Incluso elementos de fijación. (material) | 1 | 18.03 | 18.030 |
| mo113 | h | Peón de construcción. (mano de obra) | 0.397 | 20.92 | 8.305 |
| % | % | Herramientas | 2 % | 26.335 | 0.527 |
|  |  | Costes directos |  |  | 26.862 |
