# Extintor portátil para ambientes marinos, de polvo químico ABC polivalente, con presión incorporada

- Propiedad del archivo: CYPE Ingenieros S.A.
- Formato: FIEBDC-3/2016
- Programa: Generador de precios de la construcción. CYPE Ingenieros, S.A.
- Fecha: 25/10/2024
- Ámbito geográfico: Perú
- Divisa: PEN
- Costes indirectos: 3 %
- Gastos generales: 13 %
- Beneficio industrial: 6 %
- IVA: 18 %

## I Instalaciones

### IO Contra incendios

#### IOX Extintores

**IOX160** Ud Extintor portátil para ambientes marinos, de polvo químico ABC polivalente, con presión incorporada.
Extintor portátil para ambientes marinos, de polvo químico ABC polivalente, con presión incorporada con nitrógeno, con 6 kg de agente extintor, de eficacia 27A-183B, con casco de acero con revestimiento interior resistente a la corrosión y acabado exterior con pintura epoxi color rojo, tubo sonda, válvula de palanca, anilla de seguridad, manómetro, base de plástico y manguera con boquilla difusora. Incluso soporte y accesorios de montaje.
Incluye: Colocación y fijación del soporte. Colocación del extintor.
Criterio de medición de proyecto: Número de unidades previstas, según documentación gráfica de Proyecto.
Criterio de medición de obra: Se medirá el número de unidades realmente colocadas según especificaciones de Proyecto.

| Código | Ud | Descripción | Rendimiento | Precio | Importe |
|---|---|---|---|---|---|
| mt41ixm110h | Ud | Extintor portátil para ambientes marinos, de polvo químico ABC polivalente, con presión incorporada con nitrógeno, con 6 kg de agente extintor, de eficacia 27A-183B, con casco de acero con revestimiento interior resistente a la corrosión y acabado exterior con pintura epoxi color rojo, tubo sonda, válvula de palanca, anilla de seguridad, manómetro, base de plástico y manguera con boquilla difusora, con soporte y accesorios de montaje, con la certificación MED de Marina Mercante. (material) | 1 | 445.49 | 445.490 |
| mo113 | h | Peón de construcción. (mano de obra) | 0.596 | 21.05 | 12.546 |
| % | % | Herramientas | 2 % | 458.036 | 9.161 |
|  |  | Costes directos |  |  | 467.197 |

## Recursos

**mt41ixm110h** Ud Extintor portátil para ambientes marinos
Datos técnicos: Coste energético 706.196 MJ; Emisión de CO2 92.839 kg
Residuos:
- embalaje: re150101 Envases de papel y cartón. (componente de residuo); rendimiento 0.072 kg; Código LER 15 01 01; Masa del elemento 1 kg; Volumen 0.001333 m3
