# Protector contra sobretensiones

- Propiedad del archivo: CYPE Ingenieros S.A.
- Formato: FIEBDC-3/2016
- Programa: Generador de precios de la construcción. CYPE Ingenieros, S.A.
- Fecha: 25/10/2024
- Ámbito geográfico: Perú
- Divisa: PEN
- Costes indirectos: 3 %
- Gastos generales: 13 %
- Beneficio industrial: 6 %
- IVA: 18 %

## I Instalaciones

### IP Protección frente al rayo

#### IPI Sistemas internos

**IPI010** Ud Protector contra sobretensiones.
Sistema interno de protección contra sobretensiones, formado por 8 protectores contra sobretensiones: 1 protector contra sobretensiones transitorias, tipo 1 + 2 (ondas de 10/350 µs y 8/20 µs), con led indicador de final de vida útil, bipolar (1P+N), tensión nominal 230 V, resistencia a la corriente de impulso de onda 10/350 µs (Iimp) 30 kA, intensidad máxima de descarga 65 kA, intensidad nominal de descarga 40 kA, nivel de protección 1,5 kV, para la línea monofásica de suministro eléctrico colocado dentro del cuadro principal, 1 protector contra sobretensiones transitorias, tipo 1 + 2 (ondas de 10/350 µs y 8/20 µs), con led indicador de final de vida útil, tetrapolar (3P+N), tensión nominal 230/400 V, resistencia a la corriente de impulso de onda 10/350 µs (Iimp) 30 kA, intensidad máxima de descarga 65 kA, intensidad nominal de descarga 40 kA, nivel de protección 1,5 kV, para la línea trifásica de suministro eléctrico colocado dentro del cuadro principal, 1 protector contra sobretensiones transitorias, tipo 2 + 3 (onda combinada de 1,2/50 µs y 8/20 µs), con led indicador de final de vida útil, bipolar (1P+N), tensión nominal 230 V, intensidad máxima de descarga 30 kA, intensidad nominal de descarga 10 kA, tensión en circuito abierto con onda combinada 6 kV, nivel de protección 0,9 kV, para la línea monofásica de suministro eléctrico colocado dentro del cuadro secundario, 1 protector contra sobretensiones transitorias, tipo 2 + 3 (onda combinada de 1,2/50 µs y 8/20 µs), con led indicador de final de vida útil, tetrapolar (3P+N), tensión nominal 230/400 V, intensidad máxima de descarga 30 kA, intensidad nominal de descarga 10 kA, tensión en circuito abierto con onda combinada 6 kV, nivel de protección 0,9 kV, para la línea trifásica de suministro eléctrico colocado dentro del cuadro secundario, 1 protector contra sobretensiones transitorias, con cartucho extraíble y led indicador de final de vida útil, tensión nominal 130 Vcc, intensidad nominal de descarga 2 kA, nivel de protección 270 V, para la línea telefónica analógica, 1 protector contra sobretensiones transitorias, con cartucho extraíble y led indicador de final de vida útil, 5, intensidad nominal de descarga 2 kA, nivel de protección 66 V, para la línea de transmisión de datos, 1 protector contra sobretensiones transitorias, con conectores de entrada y salida RJ-45, 100 Mbit/s, tensión nominal 5 Vcc, intensidad nominal de descarga 2 kA, nivel de protección 100 V, para la línea informática y 1 protector contra sobretensiones transitorias, con conectores de entrada y salida tipo "F", banda de frecuencias 0-2000 MHz, impedancia característica 75 Ohm, atenuación 0,5 dB/m, potencia 5 W y tensión de ruptura 90 V, intensidad máxima de descarga 10 kA, para la línea de transmisión de señales de radiodifusión sonora y televisión.
Incluye: Montaje, conexionado y comprobación de su correcto funcionamiento.
Criterio de medición de proyecto: Número de unidades previstas, según documentación gráfica de Proyecto.
Criterio de medición de obra: Se medirá el número de unidades realmente ejecutadas según especificaciones de Proyecto.

| Código | Ud | Descripción | Rendimiento | Precio | Importe |
|---|---|---|---|---|---|
| mt35psa006a | Ud | Protector contra sobretensiones transitorias, tipo 1 + 2 (ondas de 10/350 µs y 8/20 µs), con led indicador de final de vida útil, bipolar (1P+N), tensión nominal 230 V, resistencia a la corriente de impulso de onda 10/350 µs (Iimp) 30 kA, intensidad máxima de descarga 65 kA, intensidad nominal de descarga 40 kA, nivel de protección 1,5 kV, de 72x90x80 mm, grado de protección IP20, montaje sobre carril DIN, según IEC 61643-11. (material) | 1 | 3537.89 | 3537.890 |
| mt35psa005a | Ud | Protector contra sobretensiones transitorias, tipo 1 + 2 (ondas de 10/350 µs y 8/20 µs), con led indicador de final de vida útil, tetrapolar (3P+N), tensión nominal 230/400 V, resistencia a la corriente de impulso de onda 10/350 µs (Iimp) 30 kA, intensidad máxima de descarga 65 kA, intensidad nominal de descarga 40 kA, nivel de protección 1,5 kV, de 144x90x80 mm, grado de protección IP20, montaje sobre carril DIN, según IEC 61643-11. (material) | 1 | 7210.44 | 7210.440 |
| mt35psa014l | Ud | Protector contra sobretensiones transitorias, tipo 2 + 3 (onda combinada de 1,2/50 µs y 8/20 µs), con led indicador de final de vida útil, bipolar (1P+N), tensión nominal 230 V, intensidad máxima de descarga 30 kA, intensidad nominal de descarga 10 kA, tensión en circuito abierto con onda combinada 6 kV, nivel de protección 0,9 kV, de 72x90x80 mm, grado de protección IP20, montaje sobre carril DIN, según IEC 61643-11. (material) | 1 | 2450.8 | 2450.800 |
| mt35psa014a | Ud | Protector contra sobretensiones transitorias, tipo 2 + 3 (onda combinada de 1,2/50 µs y 8/20 µs), con led indicador de final de vida útil, tetrapolar (3P+N), tensión nominal 230/400 V, intensidad máxima de descarga 30 kA, intensidad nominal de descarga 10 kA, tensión en circuito abierto con onda combinada 6 kV, nivel de protección 0,9 kV, de 144x90x80 mm, grado de protección IP20, montaje sobre carril DIN, según IEC 61643-11. (material) | 1 | 3713.71 | 3713.710 |
| mt40psa010a | Ud | Protector contra sobretensiones transitorias para dos líneas telefónicas analógicas o ADSL, con cartucho extraíble y led indicador de final de vida útil, tensión nominal 130 Vcc, intensidad nominal de descarga 2 kA, nivel de protección 270 V, de 13,5x90x80 mm, grado de protección IP20, montaje sobre carril DIN, según IEC 61643-21. (material) | 1 | 942.19 | 942.190 |
| mt40psa020aaa | Ud | Protector contra sobretensiones transitorias para dos líneas de transmisión de datos, con cartucho extraíble y led indicador de final de vida útil, 5, intensidad nominal de descarga 2 kA, nivel de protección 66 V, de 13,5x90x80 mm, grado de protección IP20, montaje sobre carril DIN, según IEC 61643-21. (material) | 1 | 1449.07 | 1449.070 |
| mt40psa030a | Ud | Protector contra sobretensiones transitorias para línea de red informática, con conectores de entrada y salida RJ-45, 100 Mbit/s, tensión nominal 5 Vcc, intensidad nominal de descarga 2 kA, nivel de protección 100 V, de 70x30x47 mm, grado de protección IP20, según IEC 61643-21. (material) | 1 | 902.62 | 902.620 |
| mt40psa040a | Ud | Protector contra sobretensiones transitorias para cable coaxial, con conectores de entrada y salida tipo "F", banda de frecuencias 0-2000 MHz, impedancia característica 75 Ohm, atenuación 0,5 dB/m, potencia 5 W y tensión de ruptura 90 V, intensidad máxima de descarga 10 kA, grado de protección IP20, según IEC 61643-21. (material) | 1 | 822.98 | 822.980 |
| mo003 | h | Operario electricista. (mano de obra) | 14.671 | 32.35 | 474.607 |
| mo102 | h | Oficial electricista. (mano de obra) | 14.671 | 21.82 | 320.121 |
| % | % | Herramientas | 2 % | 21824.428 | 436.489 |
|  |  | Costes directos |  |  | 22260.917 |

## Recursos

**mt35psa006a** Ud Protector contra sobretensiones transitorias
Datos técnicos: Coste energético 19.745 MJ; Emisión de CO2 1.070 kg
Residuos:
- embalaje: re150101 Envases de papel y cartón. (componente de residuo); rendimiento 0.038 kg; Código LER 15 01 01; Masa del elemento 1 kg; Volumen 0.001333 m3

**mt35psa005a** Ud Protector contra sobretensiones transitorias
Datos técnicos: Coste energético 39.469 MJ; Emisión de CO2 2.108 kg
Residuos:
- embalaje: re150101 Envases de papel y cartón; rendimiento 0.038 kg

**mt35psa014l** Ud Protector contra sobretensiones transitorias
Datos técnicos: Coste energético 19.745 MJ; Emisión de CO2 1.070 kg
Residuos:
- embalaje: re150101 Envases de papel y cartón; rendimiento 0.038 kg

**mt35psa014a** Ud Protector contra sobretensiones transitorias
Datos técnicos: Coste energético 39.469 MJ; Emisión de CO2 2.108 kg
Residuos:
- embalaje: re150101 Envases de papel y cartón; rendimiento 0.038 kg

**mt40psa010a** Ud Protector contra sobretensiones transitorias para dos líneas telefónicas analógicas o ADSL
Datos técnicos: Coste energético 9.413 MJ; Emisión de CO2 0.526 kg
Residuos:
- embalaje: re150101 Envases de papel y cartón; rendimiento 0.038 kg

**mt40psa020aaa** Ud Protector contra sobretensiones transitorias para dos líneas de transmisión de datos
Datos técnicos: Coste energético 9.413 MJ; Emisión de CO2 0.526 kg
Residuos:
- embalaje: re150101 Envases de papel y cartón; rendimiento 0.038 kg

**mt40psa030a** Ud Protector contra sobretensiones transitorias para línea de red informática
Datos técnicos: Coste energético 23.502 MJ; Emisión de CO2 1.268 kg
Residuos:
- embalaje: re150101 Envases de papel y cartón; rendimiento 0.038 kg

**mt40psa040a** Ud Protector contra sobretensiones transitorias para cable coaxial
Datos técnicos: Coste energético 9.413 MJ; Emisión de CO2 0.526 kg
Residuos:
- embalaje: re150101 Envases de papel y cartón; rendimiento 0.038 kg
