# Terminal de aireación

- Propiedad del archivo: CYPE Ingenieros S.A.
- Formato: FIEBDC-3/2016
- Programa: Generador de precios de la construcción. CYPE Ingenieros, S.A.
- Fecha: 03/04/2024
- Ámbito geográfico: Perú
- Divisa: PEN
- Costes indirectos: 3 %
- Gastos generales: 13 %
- Beneficio industrial: 6 %
- IVA: 18 %

## I Instalaciones

### IS Evacuación de aguas

#### ISB Bajantes

**ISB044** Ud Terminal de aireación.
Terminal de ventilación de polipropileno, de color gris, de 90 mm de diámetro y 750 mm de longitud, conectado al extremo superior de la bajante con unión a presión con junta elástica.
Incluye: Replanteo. Montaje y conexionado.
Criterio de medición de proyecto: Número de unidades previstas, según documentación gráfica de Proyecto.
Criterio de medición de obra: Se medirá el número de unidades realmente ejecutadas según especificaciones de Proyecto.

| Código | Ud | Descripción | Rendimiento | Precio | Importe |
|---|---|---|---|---|---|
| mt36voi010c | Ud | Terminal de ventilación de polipropileno, de color gris, de 90 mm de diámetro y 750 mm de longitud. (material) | 1 | 241.56 | 241.560 |
| mo008 | h | Operario plomero. (mano de obra) | 0.201 | 32.15 | 6.462 |
| mo107 | h | Oficial plomero. (mano de obra) | 0.201 | 21.68 | 4.358 |
| % | % | Herramientas | 2 % | 252.380 | 5.048 |
|  |  | Costes directos |  |  | 257.428 |

## Recursos

**mt36voi010c** Ud Terminal de ventilación de polipropileno, de color gris, de 90 mm de diámetro y 750 mm de longitud
Datos técnicos: Coste energético 37.211 MJ; Emisión de CO2 1.225 kg
Residuos:
- embalaje: re150101 Envases de papel y cartón. (componente de residuo); rendimiento 0.072 kg; Código LER 15 01 01; Masa del elemento 1 kg; Volumen 0.001333 m3
