# Canaleta de drenaje para ducha de obra

- Propiedad del archivo: CYPE Ingenieros S.A.
- Formato: FIEBDC-3/2016
- Programa: Generador de precios de la construcción. CYPE Ingenieros, S.A.
- Fecha: 03/04/2024
- Ámbito geográfico: Perú
- Divisa: PEN
- Costes indirectos: 3 %
- Gastos generales: 13 %
- Beneficio industrial: 6 %
- IVA: 18 %

## I Instalaciones

### IS Evacuación de aguas

#### ISD Derivaciones individuales

**ISD010** Ud Canaleta de drenaje para ducha de obra.
Canaleta de drenaje de acero inoxidable de 50 mm de anchura y 850 mm de longitud, con sifón extraíble y válvula de aireación de ABS de salida orientable 45° de polipropileno de 40 mm de diámetro y 69 mm de altura, y rejilla y marco de acero inoxidable, para desagüe de ducha de obra.
Incluye: Montaje, conexionado y comprobación de su correcto funcionamiento.
Criterio de medición de proyecto: Número de unidades previstas, según documentación gráfica de Proyecto.
Criterio de medición de obra: Se medirá el número de unidades realmente ejecutadas según especificaciones de Proyecto.

| Código | Ud | Descripción | Rendimiento | Precio | Importe |
|---|---|---|---|---|---|
| mt15rej030sefu | Ud | Canaleta de drenaje de acero inoxidable de 50 mm de anchura y 850 mm de longitud, con sifón extraíble y válvula de aireación de ABS de salida orientable 45° de polipropileno de 40 mm de diámetro y 69 mm de altura, y rejilla y marco de acero inoxidable, para ducha de obra. (material) | 1 | 1965.07 | 1965.070 |
| mo008 | h | Operario plomero. (mano de obra) | 0.2 | 32.15 | 6.430 |
| mo107 | h | Oficial plomero. (mano de obra) | 0.1 | 21.68 | 2.168 |
| % | % | Herramientas | 2 % | 1973.668 | 39.473 |
|  |  | Costes directos |  |  | 2013.141 |
