# Sifón en línea

- Propiedad del archivo: CYPE Ingenieros S.A.
- Formato: FIEBDC-3/2016
- Programa: Generador de precios de la construcción. CYPE Ingenieros, S.A.
- Fecha: 03/04/2024
- Ámbito geográfico: Perú
- Divisa: PEN
- Costes indirectos: 3 %
- Gastos generales: 13 %
- Beneficio industrial: 6 %
- IVA: 18 %

## I Instalaciones

### IS Evacuación de aguas

#### ISS Colectores suspendidos

**ISS008** Ud Sifón en línea.
Sifón en línea de PVC, color gris, modular, con unión macho/hembra, de 200 mm de diámetro, colocado entre el colector de salida y la acometida.
Incluye: Montaje, conexionado y comprobación de su correcto funcionamiento.
Criterio de medición de proyecto: Número de unidades previstas, según documentación gráfica de Proyecto.
Criterio de medición de obra: Se medirá el número de unidades realmente ejecutadas según especificaciones de Proyecto.

| Código | Ud | Descripción | Rendimiento | Precio | Importe |
|---|---|---|---|---|---|
| mt11var120h | Ud | Sifón en línea de PVC, color gris, modular, con unión macho/hembra, de 200 mm de diámetro. (material) | 1 | 503.84 | 503.840 |
| mo008 | h | Operario plomero. (mano de obra) | 0.67 | 32.15 | 21.541 |
| % | % | Herramientas | 2 % | 525.381 | 10.508 |
|  |  | Costes directos |  |  | 535.889 |

Residuos:
- colocación: mt11var120h Sifón en línea de PVC, color gris, modular, con unión macho/hembra, de 200 mm de diámetro; factor de residuo 0.0165

## Recursos

**mt11var120h** Ud Sifón en línea de PVC, color gris, modular, con unión macho/hembra, de 200 mm de diámetro
Datos técnicos: Coste energético 464.078 MJ; Emisión de CO2 23.076 kg; Código LER 17 02 03; Masa del elemento 4.79 kg; Volumen 0.007983 m3
Residuos:
- embalaje: re150101 Envases de papel y cartón. (componente de residuo); rendimiento 0.042 kg; Código LER 15 01 01; Masa del elemento 1 kg; Volumen 0.001333 m3
