# Ascensor para personas, para hueco de escalera de pequeñas o medianas dimensiones

- Propiedad del archivo: CYPE Ingenieros S.A.
- Formato: FIEBDC-3/2016
- Programa: Generador de precios de la construcción. CYPE Ingenieros, S.A.
- Fecha: 25/10/2024
- Ámbito geográfico: Perú
- Divisa: PEN
- Costes indirectos: 3 %
- Gastos generales: 13 %
- Beneficio industrial: 6 %
- IVA: 18 %

## I Instalaciones

### IT Transporte

#### ITA Ascensores

**ITA020** Ud Ascensor para personas, para hueco de escalera de pequeñas o medianas dimensiones.
Suministro e instalación completa en hueco de escalera de dimensiones mínimas 1,35x1,30 m, de ascensor eléctrico sin cuarto de máquinas, con tecnología Gearless de frecuencia variable de 1 m/s de velocidad, 4 detenidas, 320 kg de carga nominal, con capacidad para 4 personas, nivel básico de acabado en cabina de 840x1050x2200 mm, con alumbrado eléctrico permanente de 50 lux como mínimo, maniobra universal simple, puertas interiores automáticas de acero inoxidable y puertas exteriores automáticas en acero para pintar de 700x2000 mm. Incluso ganchos de fijación, lámparas de alumbrado del hueco, guías, cables de tracción y pasacables, amortiguadores de foso, contrapesos, puertas de acceso, grupo tractor, cuadro y cable de maniobra, bastidor, chasis y puertas de cabina con acabados, limitador de velocidad y paracaídas, botoneras de piso y de cabina, selector de detenidas, instalación eléctrica, línea telefónica y sistemas de seguridad.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad. Comprobación de su correcto funcionamiento.
Criterio de medición de proyecto: Número de unidades previstas, según documentación gráfica de Proyecto.
Criterio de medición de obra: Se medirá el número de unidades realmente ejecutadas según especificaciones de Proyecto.

| Código | Ud | Descripción | Rendimiento | Precio | Importe |
|---|---|---|---|---|---|
| mt39aec011a | Ud | Cabina con acabados de calidad básica, de 850 mm de anchura, 1000 mm de profundidad y 2200 mm de altura, con alumbrado eléctrico permanente de 50 lux como mínimo, para ascensor eléctrico de pasajeros de 320 kg de carga nominal, con capacidad para 4 personas y 1 m/s de velocidad, incluso puerta de cabina corrediza automática de acero para pintar. (material) | 1 | 13157.42 | 13157.420 |
| mt39aea010b | Ud | Amortiguadores de foso y contrapesos para ascensor eléctrico de pasajeros de 320 kg de carga nominal, con capacidad para 4 personas y 1 m/s de velocidad. (material) | 1 | 2625.96 | 2625.960 |
| mt39aab010a | Ud | Botonera de piso con acabados de calidad básica, para ascensor de pasajeros con maniobra universal simple. (material) | 4 | 68.83 | 275.320 |
| mt39aab020a | Ud | Botonera de cabina para ascensor de pasajeros con acabados de calidad básica y maniobra universal simple. (material) | 1 | 362.2 | 362.200 |
| mt39aeg120a | Ud | Grupo tractor para ascensor eléctrico de pasajeros, sin cuarto de máquinas (frecuencia variable), sin reductor, con tecnología Gearless, de 320 kg de carga nominal, con capacidad para 4 personas y 1 m/s de velocidad. (material) | 1 | 23252.25 | 23252.250 |
| mt39ael010b | Ud | Limitador de velocidad y paracaídas para ascensor eléctrico de pasajeros de 320 kg de carga nominal, con capacidad para 4 personas y 1 m/s de velocidad. (material) | 1 | 3464.14 | 3464.140 |
| mt39aem110a | Ud | Cuadro de maniobra, interruptor y diferenciales de acometida eléctrica, formando un único conjunto (pack), para ascensor eléctrico de pasajeros, sin cuarto de máquinas (frecuencia variable), de 320 kg de carga nominal, con capacidad para 4 personas y 1 m/s de velocidad. (material) | 1 | 8529.9 | 8529.900 |
| mt39aap010d | Ud | Puerta de ascensor de pasajeros de acceso a piso, con apertura automática, de acero con imprimación para pintar, de 700x2000 mm. Acristalamiento homologado como "Parallamas" 30 minutos (E 30). (material) | 4 | 1660.14 | 6640.560 |
| mt39aer110a | Ud | Recorrido de guías y cables de tracción para ascensor eléctrico de pasajeros sin cuarto de máquinas (frecuencia variable), de 320 kg de carga nominal, con capacidad para 4 personas y 1 m/s de velocidad. (material) | 1 | 10168.89 | 10168.890 |
| mt39aes010b | Ud | Selector de detenidas para ascensor eléctrico de pasajeros, 1 m/s de velocidad. (material) | 4 | 325.98 | 1303.920 |
| mt39www010 | Ud | Lámpara de 40 W, incluso mecanismos de fijación y portalámparas. (material) | 4 | 21.23 | 84.920 |
| mt39www011 | Ud | Gancho adosado al techo, capaz de soportar suspendido el mecanismo tractor. (material) | 1 | 212.37 | 212.370 |
| mt39www030 | Ud | Instalación de línea telefónica en cabina de ascensor. (material) | 1 | 635.72 | 635.720 |
| mo016 | h | Operario instalador de aparatos elevadores. (mano de obra) | 83.316 | 32.35 | 2695.273 |
| mo085 | h | Oficial instalador de aparatos elevadores. (mano de obra) | 83.316 | 21.82 | 1817.955 |
| % | % | Herramientas | 2 % | 75226.798 | 1504.536 |
|  |  | Costes directos |  |  | 76731.334 |

## Recursos

**mt39aec011a** Ud Cabina con acabados de calidad básica
Datos técnicos: Coste energético 9025.505 MJ; Emisión de CO2 648.592 kg
Residuos:
- embalaje: re150101 Envases de papel y cartón. (componente de residuo); rendimiento 0.553 kg; Código LER 15 01 01; Masa del elemento 1 kg; Volumen 0.001333 m3

**mt39aea010b** Ud Amortiguadores de foso y contrapesos para ascensor eléctrico de pasajeros de 320 kg de carga nominal
Datos técnicos: Coste energético 3243.919 MJ; Emisión de CO2 168.331 kg
Residuos:
- embalaje: re150101 Envases de papel y cartón; rendimiento 0.036 kg

**mt39aab010a** Ud Botonera de piso con acabados de calidad básica, para ascensor de pasajeros con maniobra universal simple
Datos técnicos: Coste energético 5.422 MJ; Emisión de CO2 0.472 kg
Residuos:
- embalaje: re150101 Envases de papel y cartón; rendimiento 0.03 kg

**mt39aab020a** Ud Botonera de cabina para ascensor de pasajeros con acabados de calidad básica y maniobra universal simple
Datos técnicos: Coste energético 10.832 MJ; Emisión de CO2 0.924 kg
Residuos:
- embalaje: re150101 Envases de papel y cartón; rendimiento 0.036 kg

**mt39aeg120a** Ud Grupo tractor para ascensor eléctrico de pasajeros
Datos técnicos: Coste energético 2280.860 MJ; Emisión de CO2 157.836 kg
Residuos:
- embalaje: re150101 Envases de papel y cartón; rendimiento 0.599 kg

**mt39ael010b** Ud Limitador de velocidad y paracaídas para ascensor eléctrico de pasajeros de 320 kg de carga nominal
Datos técnicos: Coste energético 1138.316 MJ; Emisión de CO2 115.786 kg
Residuos:
- embalaje: re150101 Envases de papel y cartón; rendimiento 0.18 kg
- embalaje: re170203 Plástico. (componente de residuo); rendimiento 0.09 kg; Código LER 17 02 03; Masa del elemento 1 kg; Volumen 0.001667 m3

**mt39aem110a** Ud Cuadro de maniobra
Datos técnicos: Coste energético 279.508 MJ; Emisión de CO2 13.395 kg
Residuos:
- embalaje: re150101 Envases de papel y cartón; rendimiento 2.143 kg

**mt39aap010d** Ud Puerta de ascensor de pasajeros de acceso a piso
Datos técnicos: Coste energético 506.379 MJ; Emisión de CO2 32.690 kg
Residuos:
- embalaje: re170203 Plástico; rendimiento 0.155 kg
- embalaje: re170604 Materiales de aislamiento distintos de los especificados en los códigos 17 06 01 y 17 06 03. (componente de residuo); rendimiento 0.032 kg; Código LER 17 06 04; Masa del elemento 1 kg; Volumen 0.001667 m3

**mt39aer110a** Ud Recorrido de guías y cables de tracción para ascensor eléctrico de pasajeros sin cuarto de máquinas (frecuencia
Datos técnicos: Coste energético 5350.760 MJ; Emisión de CO2 781.492 kg
Residuos:
- embalaje: re150101 Envases de papel y cartón; rendimiento 0.54 kg

**mt39aes010b** Ud Selector de detenidas para ascensor eléctrico de pasajeros, 1 m/s de velocidad
Datos técnicos: Coste energético 7.415 MJ; Emisión de CO2 0.457 kg
Residuos:
- embalaje: re150101 Envases de papel y cartón; rendimiento 0.035 kg
