# Ducto de ventilación de sección oblonga

- Propiedad del archivo: CYPE Ingenieros S.A.
- Formato: FIEBDC-3/2016
- Programa: Generador de precios de la construcción. CYPE Ingenieros, S.A.
- Fecha: 03/04/2024
- Ámbito geográfico: Perú
- Divisa: PEN
- Costes indirectos: 3 %
- Gastos generales: 13 %
- Beneficio industrial: 6 %
- IVA: 18 %

## I Instalaciones

### IV Ventilación

#### IVG Ventilación mecánica para garajes

**IVG028** m Ducto de ventilación de sección oblonga.
Ducto oblongo de pared simple helicoidal de acero galvanizado, de 490x130 mm y 0,6 mm de espesor, suministrado en tramos de 3 m, para instalaciones de ventilación y climatización. Incluso accesorios de montaje y elementos de fijación.
Incluye: Replanteo del recorrido de los ductos. Marcado y posterior anclaje de los soportes de los ductos. Montaje y fijación de ductos. Conexiones entre la red de ductos y los ventiladores o cajas de ventilación. Comprobación de su correcto funcionamiento.
Criterio de medición de proyecto: Longitud proyectada, según documentación gráfica de Proyecto, medida entre los ejes de los elementos o de los puntos a conectar, descontando las piezas especiales.
Criterio de medición de obra: Se medirá la longitud realmente ejecutada según especificaciones de Proyecto.

| Código | Ud | Descripción | Rendimiento | Precio | Importe |
|---|---|---|---|---|---|
| mt42coa100fa | m | Ducto oblongo de pared simple helicoidal de acero galvanizado, de 490x130 mm y 0,6 mm de espesor, suministrado en tramos de 3 m, para instalaciones de ventilación y climatización. (material) | 1.05 | 243.66 | 255.843 |
| mt42coa190f | Ud | Repercusión, por m, de material auxiliar para fijación de ductos oblongos de aire de 490x130 mm en instalaciones de ventilación y climatización. (material) | 1 | 30.14 | 30.140 |
| mo013 | h | Operario colocador de ductos metálicos. (mano de obra) | 0.067 | 32.15 | 2.154 |
| mo084 | h | Oficial colocador de ductos metálicos. (mano de obra) | 0.067 | 21.72 | 1.455 |
| % | % | Herramientas | 2 % | 289.592 | 5.792 |
|  |  | Costes directos |  |  | 295.384 |

Residuos:
- colocación: mt42coa100fa; factor de residuo 0.029199

## Recursos

**mt42coa100fa** m Ducto oblongo de pared simple helicoidal de acero galvanizado
Datos técnicos: Coste energético 30.553 MJ; Emisión de CO2 1.482 kg; Código LER 17 04 05; Masa del elemento 2.92 kg; Volumen 0.00139 m3
Residuos:
- embalaje: re170201 Madera. (componente de residuo); rendimiento 0.011 kg; Código LER 17 02 01; Masa del elemento 1 kg; Volumen 0.000909 m3
- embalaje: re170203 Plástico. (componente de residuo); rendimiento 0.003 kg; Código LER 17 02 03; Masa del elemento 1 kg; Volumen 0.001667 m3
