# Rejilla interior para ducto de ventilación

- Propiedad del archivo: CYPE Ingenieros S.A.
- Formato: FIEBDC-3/2016
- Programa: Generador de precios de la construcción. CYPE Ingenieros, S.A.
- Fecha: 05/11/2025
- Ámbito geográfico: Perú
- Divisa: PEN
- Costes indirectos: 3 %
- Gastos generales: 13 %
- Beneficio industrial: 6 %
- IVA: 18 %

## I Instalaciones

### IV Ventilación

#### IVG Ventilación mecánica para garajes

**IVG030** Ud Rejilla interior para ducto de ventilación.
Rejilla de retorno, de aluminio extruido, anodizado color natural E6-C-0, con persianas horizontales regulables individualmente, de 625x125 mm, fijación mediante tornillos vistos, montada en ducto metálico rectangular. Incluso accesorios de montaje y elementos de fijación.
Incluye: Replanteo. Montaje y fijación de la rejilla en el ducto.
Criterio de medición de proyecto: Número de unidades previstas, según documentación gráfica de Proyecto.
Criterio de medición de obra: Se medirá el número de unidades realmente ejecutadas según especificaciones de Proyecto.

| Código | Ud | Descripción | Rendimiento | Precio | Importe |
|---|---|---|---|---|---|
| mt42trx010bae | Ud | Rejilla de retorno, de aluminio extruido, anodizado color natural E6-C-0, con persianas horizontales regulables individualmente, de 625x125 mm, fijación mediante tornillos vistos. (material) | 1 | 189.37 | 189.370 |
| mo011 | h | Operario de montaje. (mano de obra) | 0.304 | 33.77 | 10.266 |
| mo080 | h | Oficial de montaje. (mano de obra) | 0.304 | 22.82 | 6.937 |
| % | % | Herramientas | 2 % | 206.573 | 4.131 |
|  |  | Costes directos |  |  | 210.704 |

## Recursos

**mt42trx010bae** Ud Rejilla de retorno
Datos técnicos: Coste energético 53.755 MJ; Emisión de CO2 3.737 kg
Residuos:
- embalaje: re150101 Envases de papel y cartón. (componente de residuo); rendimiento 0.093 kg; Código LER 15 01 01; Masa del elemento 1 kg; Volumen 0.001333 m3
- embalaje: re170203 Plástico. (componente de residuo); rendimiento 0.047 kg; Código LER 17 02 03; Masa del elemento 1 kg; Volumen 0.001667 m3
