# Rejilla para exteriores

- Propiedad del archivo: CYPE Ingenieros S.A.
- Formato: FIEBDC-3/2016
- Programa: Generador de precios de la construcción. CYPE Ingenieros, S.A.
- Fecha: 03/04/2024
- Ámbito geográfico: Perú
- Divisa: PEN
- Costes indirectos: 3 %
- Gastos generales: 13 %
- Beneficio industrial: 6 %
- IVA: 18 %

## I Instalaciones

### IV Ventilación

#### IVM Ventilación mecánica

**IVM024** Ud Rejilla para exteriores.
Rejilla cuadrada de plástico, con persianas horizontales fijas, salida de aire con inclinación de 15°, color blanco RAL 9010, con mosquitera, para ducto de admisión o extracción, de 150 mm de diámetro. Incluso elementos de fijación.
Incluye: Replanteo. Colocación y fijación.
Criterio de medición de proyecto: Número de unidades previstas, según documentación gráfica de Proyecto.
Criterio de medición de obra: Se medirá el número de unidades realmente ejecutadas según especificaciones de Proyecto.

| Código | Ud | Descripción | Rendimiento | Precio | Importe |
|---|---|---|---|---|---|
| mt42sva175d | Ud | Rejilla cuadrada de plástico, con persianas horizontales fijas, salida de aire con inclinación de 15°, color blanco RAL 9010, con mosquitera, para ducto de admisión o extracción, de 150 mm de diámetro, con elementos de fijación. (material) | 1 | 46.7 | 46.700 |
| mo011 | h | Operario de montaje. (mano de obra) | 0.333 | 32.15 | 10.706 |
| mo080 | h | Oficial de montaje. (mano de obra) | 0.333 | 21.72 | 7.233 |
| % | % | Herramientas | 2 % | 64.639 | 1.293 |
|  |  | Costes directos |  |  | 65.932 |

## Recursos

**mt42sva175d** Ud Rejilla cuadrada de plástico
Datos técnicos: Coste energético 22.321 MJ; Emisión de CO2 1.168 kg
Residuos:
- embalaje: re150101 Envases de papel y cartón. (componente de residuo); rendimiento 0.072 kg; Código LER 15 01 01; Masa del elemento 1 kg; Volumen 0.001333 m3
