# Terminal de ventilación, para techo

- Propiedad del archivo: CYPE Ingenieros S.A.
- Formato: FIEBDC-3/2016
- Programa: Generador de precios de la construcción. CYPE Ingenieros, S.A.
- Fecha: 03/04/2024
- Ámbito geográfico: Perú
- Divisa: PEN
- Costes indirectos: 3 %
- Gastos generales: 13 %
- Beneficio industrial: 6 %
- IVA: 18 %

## I Instalaciones

### IV Ventilación

#### IVM Ventilación mecánica

**IVM029** Ud Terminal de ventilación, para techo.
Terminal de ventilación, para techo, de 1159 mm de longitud, color negro, para ducto de salida de 160 mm de diámetro.
Incluye: Replanteo. Colocación.
Criterio de medición de proyecto: Número de unidades previstas, según documentación gráfica de Proyecto.
Criterio de medición de obra: Se medirá el número de unidades realmente ejecutadas según especificaciones de Proyecto.

| Código | Ud | Descripción | Rendimiento | Precio | Importe |
|---|---|---|---|---|---|
| mt42wol052c | Ud | Terminal de ventilación, para techo, de 1159 mm de longitud, color negro, para ducto de salida de 160 mm de diámetro. (material) | 1 | 455.66 | 455.660 |
| mo005 | h | Operario instalador de climatización. (mano de obra) | 0.2 | 32.15 | 6.430 |
| mo104 | h | Oficial instalador de climatización. (mano de obra) | 0.2 | 21.68 | 4.336 |
| % | % | Herramientas | 2 % | 466.426 | 9.329 |
|  |  | Costes directos |  |  | 475.755 |
