# Sistema de control automático

- Propiedad del archivo: CYPE Ingenieros S.A.
- Formato: FIEBDC-3/2016
- Programa: Generador de precios de la construcción. CYPE Ingenieros, S.A.
- Fecha: 03/04/2024
- Ámbito geográfico: Perú
- Divisa: PEN
- Costes indirectos: 3 %
- Gastos generales: 13 %
- Beneficio industrial: 6 %
- IVA: 18 %

## I Instalaciones

### IV Ventilación

#### IVU Ventilación geotérmica: pozos canadienses

**IVU070** Ud Sistema de control automático.
Sistema de control automático, formado por bypass de acero galvanizado, para ducto de 160 mm de diámetro nominal, compuesto por Tee 90° con juntas de EPDM de doble labio, compuerta de regulación del caudal de aire y servomotor; y sonda de temperatura exterior.
Criterio de valoración económica: El precio no incluye la instalación eléctrica.
Incluye: Colocación y conexionado del bypass. Colocación y fijación de la sonda de temperatura. Conexionado eléctrico y comprobación de su correcto funcionamiento.
Criterio de medición de proyecto: Número de unidades previstas, según documentación gráfica de Proyecto.
Criterio de medición de obra: Se medirá el número de unidades realmente ejecutadas según especificaciones de Proyecto.

| Código | Ud | Descripción | Rendimiento | Precio | Importe |
|---|---|---|---|---|---|
| mt42vgg060a | Ud | Bypass de acero galvanizado, para ducto de 160 mm de diámetro nominal, compuesto por Tee 90° con juntas de EPDM de doble labio, compuerta de regulación del caudal de aire y servomotor. (material) | 1 | 2779.79 | 2779.790 |
| mt42vgg065a | Ud | Sonda de temperatura exterior. (material) | 1 | 242.72 | 242.720 |
| mo011 | h | Operario de montaje. (mano de obra) | 0.266 | 32.15 | 8.552 |
| mo080 | h | Oficial de montaje. (mano de obra) | 0.266 | 21.72 | 5.778 |
| % | % | Herramientas | 2 % | 3036.840 | 60.737 |
|  |  | Costes directos |  |  | 3097.577 |
