# Ducto semirrígido de plancha de aluminio

- Propiedad del archivo: CYPE Ingenieros S.A.
- Formato: FIEBDC-3/2016
- Programa: Generador de precios de la construcción. CYPE Ingenieros, S.A.
- Fecha: 25/10/2024
- Ámbito geográfico: Perú
- Divisa: PEN
- Costes indirectos: 3 %
- Gastos generales: 13 %
- Beneficio industrial: 6 %
- IVA: 18 %

## I Instalaciones

### IV Ventilación

#### IVV Ductos de admisión y extracción para ventilación

**IVV210** m Ducto semirrígido de plancha de aluminio.
Ducto de ventilación, formado por tubo semirrígido de plancha de aluminio engatillada en espiral, de 125 mm de diámetro, temperatura de trabajo de 250°C y puntas de temperatura de hasta 350°C, clase A1. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42csa420a | Ud | Material auxiliar para montaje y sujeción a la obra de los ductos semirrígidos de plancha de aluminio, de 125 mm de diámetro. (material) | 1 | 1.91 | 1.910 |
| mt42csa020ac | m | Tubo semirrígido de plancha de aluminio engatillada en espiral, de 125 mm de diámetro, temperatura de trabajo de 250°C y puntas de temperatura de hasta 350°C, clase A1, con el precio incrementado el 10% en concepto de accesorios y piezas especiales. (material) | 1 | 41.93 | 41.930 |
| mo011 | h | Operario de montaje. (mano de obra) | 0.159 | 32.35 | 5.144 |
| mo080 | h | Oficial de montaje. (mano de obra) | 0.079 | 21.86 | 1.727 |
| % | % | Herramientas | 2 % | 50.711 | 1.014 |
|  |  | Costes directos |  |  | 51.725 |
