# Ducto flexible de doble pared, de PVC y polietileno, con aislamiento

- Propiedad del archivo: CYPE Ingenieros S.A.
- Formato: FIEBDC-3/2016
- Programa: Generador de precios de la construcción. CYPE Ingenieros, S.A.
- Fecha: 03/04/2024
- Ámbito geográfico: Perú
- Divisa: PEN
- Costes indirectos: 3 %
- Gastos generales: 13 %
- Beneficio industrial: 6 %
- IVA: 18 %

## I Instalaciones

### IV Ventilación

#### IVV Ductos de admisión y extracción para ventilación

**IVV350** m Ducto flexible de doble pared, de PVC y polietileno, con aislamiento.
Ducto de ventilación, formado por tubo flexible de doble pared con aislamiento, compuesto por pared interior de PVC y cable de acero en espiral de 125 mm de diámetro, pared exterior de polietileno y aislamiento entre paredes mediante manta ligera de lana de vidrio de 25 mm de espesor. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42sfc420d | Ud | Material auxiliar para montaje y sujeción a la obra de los ductos flexibles de doble pared de PVC y polietileno, con aislamiento, de 125 mm de diámetro interior. (material) | 1 | 3.5 | 3.500 |
| mt42sfc020dc | m | Tubo flexible de doble pared con aislamiento, compuesto por pared interior de PVC y cable de acero en espiral de 125 mm de diámetro, pared exterior de polietileno y aislamiento entre paredes mediante manta ligera de lana de vidrio de 25 mm de espesor, con el precio incrementado el 10% en concepto de accesorios y piezas especiales. (material) | 1 | 77.32 | 77.320 |
| mo011 | h | Operario de montaje. (mano de obra) | 0.233 | 32.15 | 7.491 |
| mo080 | h | Oficial de montaje. (mano de obra) | 0.117 | 21.72 | 2.541 |
| % | % | Herramientas | 2 % | 90.852 | 1.817 |
|  |  | Costes directos |  |  | 92.669 |
