# Puerta enrollable para garaje, de aluminio

- Propiedad del archivo: CYPE Ingenieros S.A.
- Formato: FIEBDC-3/2016
- Programa: Generador de precios de la construcción. CYPE Ingenieros, S.A.
- Fecha: 25/10/2024
- Ámbito geográfico: Perú
- Divisa: PEN
- Costes indirectos: 3 %
- Gastos generales: 13 %
- Beneficio industrial: 6 %
- IVA: 18 %

## L Carpintería, closets, vidrios y protecciones solares

### LG Puertas de garaje

#### LGL De aluminio

**LGL040** Ud Puerta enrollable para garaje, de aluminio.
Puerta enrollable para garaje, formada por persianas de plancha lisa de aluminio extrusionado, 300x250 cm, con acabado prelacado de color blanco, con apertura manual.
Incluye: Colocación y fijación de los perfiles guía. Introducción del cierre de persianas en las guías. Colocación y fijación del eje a los soportes. Fijación del cierre de persianas al tambor. Montaje del sistema de apertura. Montaje del sistema de accionamiento. Repaso y engrase de mecanismos y guías.
Criterio de medición de proyecto: Número de unidades previstas, según documentación gráfica de Proyecto.
Criterio de medición de obra: Se medirá el número de unidades realmente ejecutadas según especificaciones de Proyecto.

| Código | Ud | Descripción | Rendimiento | Precio | Importe |
|---|---|---|---|---|---|
| mt26pge010av | Ud | Puerta enrollable para garaje, formada por persianas de plancha lisa de aluminio extrusionado, 300x250 cm, con acabado prelacado de color blanco, cajón recogedor forrado, torno, muelles de torsión, poleas, guías, accesorios y cerradura central con llave de seguridad. (material) | 1 | 7031.34 | 7031.340 |
| mo020 | h | Operario de construcción. (mano de obra) | 0.638 | 31.48 | 20.084 |
| mo113 | h | Peón de construcción. (mano de obra) | 0.638 | 21.05 | 13.430 |
| mo018 | h | Operario carpintero metálico. (mano de obra) | 1.488 | 31.89 | 47.452 |
| mo059 | h | Oficial carpintero metálico. (mano de obra) | 1.488 | 21.9 | 32.587 |
| % | % | Herramientas | 2 % | 7144.893 | 142.898 |
|  |  | Costes directos |  |  | 7287.791 |

## Recursos

**mt26pge010av** Ud Puerta enrollable para garaje
Datos técnicos: Coste energético 36.481 MJ; Emisión de CO2 1.738 kg
Residuos:
- embalaje: re170203 Plástico. (componente de residuo); rendimiento 0.24 kg; Código LER 17 02 03; Masa del elemento 1 kg; Volumen 0.001667 m3
- embalaje: re170604 Materiales de aislamiento distintos de los especificados en los códigos 17 06 01 y 17 06 03. (componente de residuo); rendimiento 0.25 kg; Código LER 17 06 04; Masa del elemento 1 kg; Volumen 0.001667 m3
