# Puerta seccional para garaje, de madera

- Propiedad del archivo: CYPE Ingenieros S.A.
- Formato: FIEBDC-3/2016
- Programa: Generador de precios de la construcción. CYPE Ingenieros, S.A.
- Fecha: 03/04/2024
- Ámbito geográfico: Perú
- Divisa: PEN
- Costes indirectos: 3 %
- Gastos generales: 13 %
- Beneficio industrial: 6 %
- IVA: 18 %

## L Carpintería, closets, vidrios y protecciones solares

### LG Puertas de garaje

#### LGM De madera

**LGM030** Ud Puerta seccional para garaje, de madera.
Puerta seccional para garaje, formada por panel con cuarterones de madera maciza, 350x250 cm, con apertura manual.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs020u | Ud | Puerta seccional para garaje, formada por panel con cuarterones de madera maciza, 350x250 cm, cajón recogedor forrado, torno, muelles de torsión, poleas, guías, accesorios y cerradura central con llave de seguridad. (material) | 1 | 8595.17 | 8595.170 |
| mo020 | h | Operario de construcción. (mano de obra) | 1.191 | 31.29 | 37.266 |
| mo113 | h | Peón de construcción. (mano de obra) | 1.191 | 20.92 | 24.916 |
| mo018 | h | Operario carpintero metálico. (mano de obra) | 2.778 | 31.7 | 88.063 |
| mo059 | h | Oficial carpintero metálico. (mano de obra) | 2.778 | 21.77 | 60.477 |
| % | % | Herramientas | 2 % | 8805.892 | 176.118 |
|  |  | Costes directos |  |  | 8982.010 |

## Recursos

**mt26pgs020u** Ud Puerta seccional para garaje
Datos técnicos: Coste energético 37.822 MJ; Emisión de CO2 1.802 kg
Residuos:
- embalaje: re170203 Plástico. (componente de residuo); rendimiento 0.249 kg; Código LER 17 02 03; Masa del elemento 1 kg; Volumen 0.001667 m3
- embalaje: re170604 Materiales de aislamiento distintos de los especificados en los códigos 17 06 01 y 17 06 03. (componente de residuo); rendimiento 0.259 kg; Código LER 17 06 04; Masa del elemento 1 kg; Volumen 0.001667 m3
