# Puerta batiente para garaje, de paneles sándwich aislantes de acero galvanizado

- Propiedad del archivo: CYPE Ingenieros S.A.
- Formato: FIEBDC-3/2016
- Programa: Generador de precios de la construcción. CYPE Ingenieros, S.A.
- Fecha: 03/04/2024
- Ámbito geográfico: Perú
- Divisa: PEN
- Costes indirectos: 3 %
- Gastos generales: 13 %
- Beneficio industrial: 6 %
- IVA: 18 %

## L Carpintería, closets, vidrios y protecciones solares

### LG Puertas de garaje

#### LGS De paneles sándwich aislantes metálicos

**LGS010** Ud Puerta batiente para garaje, de paneles sándwich aislantes de acero galvanizado.
Puerta batiente de dos hojas para garaje, formada por panel sándwich de acero galvanizado con núcleo aislante de espuma de poliuretano, de textura acanalada, 350x250 cm, con acabado prelacado de color blanco, con marco y bastidor de perfiles de acero laminado en frío, soldados entre sí y garras para recibido a obra, con apertura manual.
Incluye: Colocación y montaje del poste de fijación. Instalación de la puerta de garaje. Montaje del sistema de apertura. Montaje del sistema de accionamiento. Repaso y engrase de mecanismos.
Criterio de medición de proyecto: Número de unidades previstas, según documentación gráfica de Proyecto.
Criterio de medición de obra: Se medirá el número de unidades realmente ejecutadas según especificaciones de Proyecto.

| Código | Ud | Descripción | Rendimiento | Precio | Importe |
|---|---|---|---|---|---|
| mt26pga020cl | Ud | Puerta batiente de dos hojas para garaje, formada por panel sándwich de acero galvanizado con núcleo aislante de espuma de poliuretano, de textura acanalada, 350x250 cm, con acabado prelacado de color blanco, con marco y bastidor de perfiles de acero laminado en frío, soldados entre sí y garras para recibido a obra, poste de acero cincado para agarre o fijación a obra, cerradura y tirador a dos caras. (material) | 1 | 9224.37 | 9224.370 |
| mo020 | h | Operario de construcción. (mano de obra) | 0.744 | 31.29 | 23.280 |
| mo113 | h | Peón de construcción. (mano de obra) | 0.744 | 20.92 | 15.564 |
| mo018 | h | Operario carpintero metálico. (mano de obra) | 1.737 | 31.7 | 55.063 |
| mo059 | h | Oficial carpintero metálico. (mano de obra) | 1.737 | 21.77 | 37.814 |
| % | % | Herramientas | 2 % | 9356.091 | 187.122 |
|  |  | Costes directos |  |  | 9543.213 |

## Recursos

**mt26pga020cl** Ud Puerta batiente de dos hojas para garaje
Datos técnicos: Coste energético 38.354 MJ; Emisión de CO2 1.827 kg
Residuos:
- embalaje: re170203 Plástico. (componente de residuo); rendimiento 0.253 kg; Código LER 17 02 03; Masa del elemento 1 kg; Volumen 0.001667 m3
- embalaje: re170604 Materiales de aislamiento distintos de los especificados en los códigos 17 06 01 y 17 06 03. (componente de residuo); rendimiento 0.263 kg; Código LER 17 06 04; Masa del elemento 1 kg; Volumen 0.001667 m3
