# Puerta batiente para garaje, de paneles sándwich aislantes de acero galvanizado

- Propiedad del archivo: CYPE Ingenieros S.A.
- Formato: FIEBDC-3/2016
- Programa: Generador de precios de la construcción. CYPE Ingenieros, S.A.
- Fecha: 03/04/2024
- Ámbito geográfico: Perú
- Divisa: PEN
- Costes indirectos: 3 %
- Gastos generales: 13 %
- Beneficio industrial: 6 %
- IVA: 18 %

## L Carpintería, closets, vidrios y protecciones solares

### LG Puertas de garaje

#### LGS De paneles sándwich aislantes metálicos

**LGS010** Ud Puerta batiente para garaje, de paneles sándwich aislantes de acero galvanizado.
Puerta batiente de dos hojas para garaje, formada por panel sándwich de acero galvanizado con núcleo aislante de espuma de poliuretano, de textura acanalada, 350x225 cm, con acabado prelacado de color blanco, con marco y bastidor de perfiles de acero laminado en frío, soldados entre sí y garras para recibido a obra, con apertura automática. Incluso material de conexionado eléctrico y equipo de automatismo recibido a obra para apertura y cierre automático de puerta.
Incluye: Colocación y montaje del poste de fijación. Instalación de la puerta de garaje. Montaje del sistema de apertura. Montaje del sistema de accionamiento. Conexionado eléctrico. Repaso y engrase de mecanismos. Puesta en marcha.
Criterio de medición de proyecto: Número de unidades previstas, según documentación gráfica de Proyecto.
Criterio de medición de obra: Se medirá el número de unidades realmente ejecutadas según especificaciones de Proyecto.

| Código | Ud | Descripción | Rendimiento | Precio | Importe |
|---|---|---|---|---|---|
| mt26pga020ck | Ud | Puerta batiente de dos hojas para garaje, formada por panel sándwich de acero galvanizado con núcleo aislante de espuma de poliuretano, de textura acanalada, 350x225 cm, con acabado prelacado de color blanco, con marco y bastidor de perfiles de acero laminado en frío, soldados entre sí y garras para recibido a obra, poste de acero cincado para agarre o fijación a obra, cerradura y tirador a dos caras. (material) | 1 | 8803.11 | 8803.110 |
| mt26egm010bj | Ud | Equipo de motorización para apertura y cierre automático, para puerta de garaje batiente de dos hojas. (material) | 1 | 3077.56 | 3077.560 |
| mt26egm012 | Ud | Accesorios (cerradura, pulsador, emisor, receptor y fotocélula) para automatización de puerta de garaje. (material) | 1 | 1042.95 | 1042.950 |
| mo020 | h | Operario de construcción. (mano de obra) | 0.882 | 31.29 | 27.598 |
| mo113 | h | Peón de construcción. (mano de obra) | 0.882 | 20.92 | 18.451 |
| mo018 | h | Operario carpintero metálico. (mano de obra) | 2.059 | 31.7 | 65.270 |
| mo059 | h | Oficial carpintero metálico. (mano de obra) | 2.059 | 21.77 | 44.824 |
| mo003 | h | Operario electricista. (mano de obra) | 7.088 | 32.15 | 227.879 |
| % | % | Herramientas | 2 % | 13307.642 | 266.153 |
|  |  | Costes directos |  |  | 13573.795 |

## Recursos

**mt26pga020ck** Ud Puerta batiente de dos hojas para garaje
Datos técnicos: Coste energético 37.998 MJ; Emisión de CO2 1.810 kg
Residuos:
- embalaje: re170203 Plástico. (componente de residuo); rendimiento 0.25 kg; Código LER 17 02 03; Masa del elemento 1 kg; Volumen 0.001667 m3
- embalaje: re170604 Materiales de aislamiento distintos de los especificados en los códigos 17 06 01 y 17 06 03. (componente de residuo); rendimiento 0.26 kg; Código LER 17 06 04; Masa del elemento 1 kg; Volumen 0.001667 m3
