# Poste de referencia

- Propiedad del archivo: CYPE Ingenieros S.A.
- Formato: FIEBDC-3/2016
- Programa: Generador de precios de la construcción. CYPE Ingenieros, S.A.
- Fecha: 03/04/2024
- Ámbito geográfico: Perú
- Divisa: PEN
- Costes indirectos: 3 %
- Gastos generales: 13 %
- Beneficio industrial: 6 %
- IVA: 18 %

## L Carpintería, closets, vidrios y protecciones solares

### LM Amoblamiento para muelles de carga y descarga

#### LMC Complementos de acoplamiento y seguridad

**LMC030** Ud Poste de referencia.
Poste de referencia circular, de composite, de 100 mm de diámetro y de 430 mm de longitud, de color amarillo, fijado mediante anclaje mecánico de expansión.
Incluye: Replanteo. Colocación y fijación del poste de referencia.
Criterio de medición de proyecto: Número de unidades previstas, según documentación gráfica de Proyecto.
Criterio de medición de obra: Se medirá el número de unidades realmente ejecutadas según especificaciones de Proyecto.

| Código | Ud | Descripción | Rendimiento | Precio | Importe |
|---|---|---|---|---|---|
| mt26amc060f | Ud | Poste de referencia circular, de composite, de 100 mm de diámetro y de 430 mm de longitud, de color amarillo, para delimitación de espacios y protección de los distintos elementos ubicados en el muelle de carga y descarga frente a los choques de vehículos. (material) | 1 | 368.65 | 368.650 |
| mt26aaa023a | Ud | Anclaje mecánico con tarugo de expansión de acero galvanizado, tuerca y arandela. (material) | 2 | 5.02 | 10.040 |
| mo011 | h | Operario de montaje. (mano de obra) | 0.284 | 32.15 | 9.131 |
| mo080 | h | Oficial de montaje. (mano de obra) | 0.284 | 21.72 | 6.168 |
| % | % | Herramientas | 2 % | 393.989 | 7.880 |
|  |  | Costes directos |  |  | 401.869 |

## Recursos

**mt26aaa023a** Ud Anclaje mecánico con tarugo de expansión de acero galvanizado, tuerca y arandela
Datos técnicos: Coste energético 0.725 MJ; Emisión de CO2 0.071 kg; Código LER 17 04 05; Masa del elemento 0.025 kg; Volumen 0.000012 m3
Residuos:
- embalaje: re150101 Envases de papel y cartón. (componente de residuo); rendimiento 0.002 kg; Código LER 15 01 01; Masa del elemento 1 kg; Volumen 0.001333 m3
- embalaje: re170203 Plástico. (componente de residuo); rendimiento 0.001 kg; Código LER 17 02 03; Masa del elemento 1 kg; Volumen 0.001667 m3
