# Pérgola bioclimática de aluminio, de persianas orientables

- Propiedad del archivo: CYPE Ingenieros S.A.
- Formato: FIEBDC-3/2016
- Programa: Generador de precios de la construcción. CYPE Ingenieros, S.A.
- Fecha: 29/08/2025
- Ámbito geográfico: Perú
- Divisa: PEN
- Costes indirectos: 3 %
- Gastos generales: 13 %
- Beneficio industrial: 6 %
- IVA: 18 %

## L Carpintería, closets, vidrios y protecciones solares

### LS Protecciones solares

#### LSB Pérgolas bioclimáticas

**LSB010** Ud Pérgola bioclimática de aluminio, de persianas orientables.
Pérgola bioclimática exenta, de perfiles de aluminio extruido de aleación 6063 con tratamiento térmico T5, acabado lacado, color blanco, de 3000 mm de longitud, 3000 mm de anchura y 2500 mm de altura, formada por cuatro columnas de 140x150 mm de sección, cuatro vigas de 200x150 mm de sección y persianas orientables de 0° a 130°, de 160x35 mm de sección, con los bordes redondeados, con herrería y material de ensamble de acero inoxidable; accionamiento manual con cardán, resistencia al viento de hasta 120 km/h con las persianas cerradas y carga de nieve máxima de 100 kg/m², sistema de recogida de aguas pluviales con canalización del agua hacia los laterales y desagüe a través de dos de las columnas con orificios de salida en sus bases. Incluso herrería y material de ensamble de acero inoxidable.
Incluye: Replanteo. Montaje de la pérgola y de los accesorios.
Criterio de medición de proyecto: Número de unidades previstas, según documentación gráfica de Proyecto.
Criterio de medición de obra: Se medirá el número de unidades realmente ejecutadas según especificaciones de Proyecto.

| Código | Ud | Descripción | Rendimiento | Precio | Importe |
|---|---|---|---|---|---|
| mt25peg010b | m² | Pérgola bioclimática de perfiles de aluminio extruido de aleación 6063 con tratamiento térmico T5, acabado lacado, color blanco, con el sello QUALICOAT, que garantiza el espesor y la calidad del proceso de lacado, formada por cuatro columnas de 140x150 mm de sección, cuatro vigas de 200x150 mm de sección y persianas orientables de 0° a 130°, de 160x35 mm de sección, con los bordes redondeados, con herrería y material de ensamble de acero inoxidable; accionamiento manual con cardán, resistencia al viento de hasta 120 km/h con las persianas cerradas y carga de nieve máxima de 100 kg/m², sistema de recogida de aguas pluviales con canalización del agua hacia los laterales y desagüe a través de dos de las columnas con orificios de salida en sus bases. (material) | 9 | 2082.65 | 18743.850 |
| mo011 | h | Operario de montaje. (mano de obra) | 29.588 | 33.77 | 999.187 |
| mo080 | h | Oficial de montaje. (mano de obra) | 29.588 | 22.82 | 675.198 |
| % | % | Herramientas | 2 % | 20418.235 | 408.365 |
|  |  | Costes directos |  |  | 20826.600 |
