# Contramarco de ventana de aluminio, de hojas corredizas

- Propiedad del archivo: CYPE Ingenieros S.A.
- Formato: FIEBDC-3/2016
- Programa: Generador de precios de la construcción. CYPE Ingenieros, S.A.
- Fecha: 25/10/2024
- Ámbito geográfico: Perú
- Divisa: PEN
- Costes indirectos: 3 %
- Gastos generales: 13 %
- Beneficio industrial: 6 %
- IVA: 18 %

## L Carpintería, closets, vidrios y protecciones solares

### LS Protecciones solares

#### LSV Contramarcos de ventanas

**LSV025** Ud Contramarco de ventana de aluminio, de hojas corredizas.
Contramarco de ventana de aluminio, de dos hojas corredizas y dos carriles, hoja de 40 mm y marco de 47 mm, perfiles de 1,3 mm de espesor, de persianas horizontales fijas, de 1000x1800 mm cada hoja, acabado en anodizado natural, con un espesor mínimo de 15 micras con el sello EWAA-EURAS (QUALANOD), gama media. Colocación exterior en ventana. Incluso guías, herrería de colgar y apertura, tornillería de acero inoxidable, elementos de estanqueidad y accesorios.
Incluye: Colocación y fijación del marco. Colocación y fijación de los elementos de colgar. Colocación de la hoja.
Criterio de medición de proyecto: Número de unidades previstas, según documentación gráfica de Proyecto.
Criterio de medición de obra: Se medirá el número de unidades realmente ejecutadas según especificaciones de Proyecto.

| Código | Ud | Descripción | Rendimiento | Precio | Importe |
|---|---|---|---|---|---|
| mt25dcg200i | m² | Contramarco de ventana de aluminio, hoja de 40 mm y marco de 47 mm, perfiles de 1,3 mm de espesor de aleación de aluminio 6063 con tratamiento térmico T-5, de persianas horizontales fijas, acabado anodizado natural, con el certificado de calidad con el sello EWAA-EURAS (QUALANOD), gama media, con guías, herrería de colgar y apertura, tornillería de acero inoxidable y elementos de estanqueidad. (material) | 3.6 | 936.97 | 3373.092 |
| mo018 | h | Operario carpintero metálico. (mano de obra) | 1.024 | 31.89 | 32.655 |
| mo059 | h | Oficial carpintero metálico. (mano de obra) | 1.536 | 21.9 | 33.638 |
| % | % | Herramientas | 2 % | 3439.385 | 68.788 |
|  |  | Costes directos |  |  | 3508.173 |

Residuos:
- colocación: mt25dcg200i; factor de residuo 0.024

## Recursos

**mt25dcg200i** m² Contramarco de ventana de aluminio
Datos técnicos: Coste energético 2288.131 MJ; Emisión de CO2 172.906 kg; Código LER 17 04 02; Masa del elemento 20 kg; Volumen 0.013333 m3
Residuos:
- embalaje: re170203 Plástico. (componente de residuo); rendimiento 0.022 kg; Código LER 17 02 03; Masa del elemento 1 kg; Volumen 0.001667 m3
