# Perfil para alojamiento de vidrio templado

- Propiedad del archivo: CYPE Ingenieros S.A.
- Formato: FIEBDC-3/2016
- Programa: Generador de precios de la construcción. CYPE Ingenieros, S.A.
- Fecha: 03/04/2024
- Ámbito geográfico: Perú
- Divisa: PEN
- Costes indirectos: 3 %
- Gastos generales: 13 %
- Beneficio industrial: 6 %
- IVA: 18 %

## L Carpintería, closets, vidrios y protecciones solares

### LV Vidrios

#### LVT Templados

**LVT024** m Perfil para alojamiento de vidrio templado.
Perfil de acero inoxidable AISI 304, de 25x11x25 mm, para alojamiento de vidrio de 8 mm de espesor, fijado al paramento soporte con tornillos.
Incluye: Replanteo. Fijación del perfil.
Criterio de medición de proyecto: Longitud medida según documentación gráfica de Proyecto.
Criterio de medición de obra: Se medirá la longitud realmente ejecutada según especificaciones de Proyecto.

| Código | Ud | Descripción | Rendimiento | Precio | Importe |
|---|---|---|---|---|---|
| mt21vts010r | m | Perfil de acero inoxidable AISI 304, de 25x11x25 mm, para alojamiento de vidrio de 8 mm de espesor, incluso tornillos. (material) | 1.05 | 63.66 | 66.843 |
| mo018 | h | Operario carpintero metálico. (mano de obra) | 0.139 | 31.7 | 4.406 |
| mo059 | h | Oficial carpintero metálico. (mano de obra) | 0.139 | 21.77 | 3.026 |
| % | % | Herramientas | 2 % | 74.275 | 1.486 |
|  |  | Costes directos |  |  | 75.761 |

Residuos:
- colocación: mt21vts010r Perfil de acero inoxidable AISI 304, de 25x11x25 mm, para alojamiento de vidrio de 8 mm de espesor, incluso tornillos; factor de residuo 0.00450073

## Recursos

**mt21vts010r** m Perfil de acero inoxidable AISI 304, de 25x11x25 mm, para alojamiento de vidrio de 8 mm de espesor, incluso tornillos
Datos técnicos: Coste energético 33.490 MJ; Emisión de CO2 4.847 kg; Código LER 17 04 05; Masa del elemento 0.687 kg; Volumen 0.000327 m3
Residuos:
- embalaje: re170203 Plástico. (componente de residuo); rendimiento 0.008 kg; Código LER 17 02 03; Masa del elemento 1 kg; Volumen 0.001667 m3
