# Aislamiento térmico de hogar o campana de chimenea

- Propiedad del archivo: CYPE Ingenieros S.A.
- Formato: FIEBDC-3/2016
- Programa: Generador de precios de la construcción. CYPE Ingenieros, S.A.
- Fecha: 03/04/2024
- Ámbito geográfico: Perú
- Divisa: PEN
- Costes indirectos: 3 %
- Gastos generales: 13 %
- Beneficio industrial: 6 %
- IVA: 18 %

## N Aislamientos e impermeabilizaciones

### NA Aislamientos térmicos

#### NAH Chimeneas y hogares

**NAH010** m² Aislamiento térmico de hogar o campana de chimenea.
Aislamiento térmico de hogar o campana de chimenea, con panel de lana mineral hidrófobo, imputrescible, revestido por una de sus caras con una lámina de aluminio adherida con resina orgánica, de 30 mm de espesor, resistencia térmica 0,85 m²K/W, conductividad térmica 0,035 W/(mK). Colocación en obra: a tope, con fijaciones mecánicas.
Incluye: Limpieza y preparación de la superficie soporte. Replanteo y corte del aislamiento. Colocación del aislamiento. Fijación del aislamiento.
Criterio de medición de proyecto: Superficie medida según documentación gráfica de Proyecto.
Criterio de medición de obra: Se medirá la superficie realmente ejecutada según especificaciones de Proyecto.

| Código | Ud | Descripción | Rendimiento | Precio | Importe |
|---|---|---|---|---|---|
| mt16lva080a | m² | Panel de lana mineral hidrófobo, imputrescible, revestido por una de sus caras con una lámina de aluminio adherida con resina orgánica, de 30 mm de espesor, resistencia térmica 0,85 m²K/W, conductividad térmica 0,035 W/(mK), Euroclase A1 de reacción al fuego, capacidad de absorción de agua a corto plazo <=1 kg/m² y factor de resistencia a la difusión del vapor de agua 1, con código de designación MW-EN 13162-T5-DS(TH)-WS-WL(P), de aplicación como aislante térmico y protección preventiva frente al fuego de hogares y campanas de chimeneas o extractores de humos. (material) | 1.05 | 106.38 | 111.699 |
| mt16aaa020ac | Ud | Fijación mecánica para paneles aislantes de lana mineral, colocados directamente sobre la superficie soporte. (material) | 6.667 | 0.66 | 4.400 |
| mo054 | h | Operario en aislamiento. (mano de obra) | 0.132 | 32.15 | 4.244 |
| mo101 | h | Oficial en aislamientos. (mano de obra) | 0.132 | 21.72 | 2.867 |
| % | % | Herramientas | 2 % | 123.210 | 2.464 |
|  |  | Costes directos |  |  | 125.674 |

Residuos:
- colocación: mt16lva080a; factor de residuo 0.024

## Recursos

**mt16lva080a** m² Panel de lana mineral hidrófobo
Datos técnicos: Coste energético 47.262 MJ; Emisión de CO2 2.384 kg; Código LER 17 06 04; Masa del elemento 1.2 kg; Volumen 0.002 m3
Residuos:
- embalaje: re170203 Plástico. (componente de residuo); rendimiento 0.034 kg; Código LER 17 02 03; Masa del elemento 1 kg; Volumen 0.001667 m3

**mt16aaa020ac** Ud Fijación mecánica para paneles aislantes de lana mineral, colocados directamente sobre la superficie soporte
Datos técnicos: Coste energético 0.233 MJ; Emisión de CO2 0.071 kg
Residuos:
- embalaje: re150101 Envases de papel y cartón. (componente de residuo); rendimiento 0.072 kg; Código LER 15 01 01; Masa del elemento 1 kg; Volumen 0.001333 m3
