# Aislamiento térmico vertical de falsos pisos en contacto con el terreno, con poliestireno extruido

- Propiedad del archivo: CYPE Ingenieros S.A.
- Formato: FIEBDC-3/2016
- Programa: Generador de precios de la construcción. CYPE Ingenieros, S.A.
- Fecha: 03/04/2024
- Ámbito geográfico: Perú
- Divisa: PEN
- Costes indirectos: 3 %
- Gastos generales: 13 %
- Beneficio industrial: 6 %
- IVA: 18 %

## N Aislamientos e impermeabilizaciones

### NA Aislamientos térmicos

#### NAK Falsos pisos en contacto con el terreno

**NAK020** m² Aislamiento térmico vertical de falsos pisos en contacto con el terreno, con poliestireno extruido.
Aislamiento térmico vertical de falsos pisos en contacto con el terreno, formado por panel rígido de poliestireno extruido, de superficie lisa y mecanizado lateral a media madera, de 90 mm de espesor, resistencia a compresión >= 500 kPa, resistencia térmica 2,5 m²K/W, conductividad térmica 0,036 W/(mK), colocado a tope en el perímetro del falso piso, simplemente apoyado, cubierto con film de polietileno de 0,2 mm de espesor, preparado para recibir un falso piso de concreto. Incluso cinta autoadhesiva para sellado de juntas.
Incluye: Limpieza y preparación de la superficie soporte. Replanteo y corte del aislamiento. Colocación del aislamiento sobre el terreno. Colocación del film de polietileno. Sellado de juntas del film de polietileno.
Criterio de medición de proyecto: Superficie medida según documentación gráfica de Proyecto.
Criterio de medición de obra: Se medirá la superficie realmente ejecutada según especificaciones de Proyecto.

| Código | Ud | Descripción | Rendimiento | Precio | Importe |
|---|---|---|---|---|---|
| mt16pxa010bfq | m² | Panel rígido de poliestireno extruido, de superficie lisa y mecanizado lateral a media madera, de 90 mm de espesor, resistencia a compresión >= 500 kPa, resistencia térmica 2,5 m²K/W, conductividad térmica 0,036 W/(mK), Euroclase E de reacción al fuego, con código de designación XPS-EN 13164-T1-CS(10/Y)500-DS(70,90)-DLT(2)5-CC(2/1,5/50)175-WL(T)0,7-WD(V)3-FTCD1. (material) | 1.1 | 121.51 | 133.661 |
| mt16png010d | m² | Film de polietileno de 0,2 mm de espesor y 184 g/m² de masa superficial. (material) | 1.1 | 2.09 | 2.299 |
| mt16aaa030 | m | Cinta autoadhesiva para sellado de juntas. (material) | 0.4 | 1.52 | 0.608 |
| mo054 | h | Operario en aislamiento. (mano de obra) | 0.229 | 32.15 | 7.362 |
| mo101 | h | Oficial en aislamientos. (mano de obra) | 0.229 | 21.72 | 4.974 |
| % | % | Herramientas | 2 % | 148.904 | 2.978 |
|  |  | Costes directos |  |  | 151.882 |

Residuos:
- colocación: mt16pxa010bfq; factor de residuo 0.024
- colocación: mt16png010d Film de polietileno de 0,2 mm de espesor y 184 g/m² de masa superficial; factor de residuo 0.06
- colocación: mt16aaa030 Cinta autoadhesiva para sellado de juntas; factor de residuo 0.07

## Recursos

**mt16pxa010bfq** m² Panel rígido de poliestireno extruido
Datos técnicos: Coste energético 319.194 MJ; Emisión de CO2 10.136 kg; Código LER 17 06 04; Masa del elemento 3.6 kg; Volumen 0.006 m3
Residuos:
- embalaje: re170203 Plástico. (componente de residuo); rendimiento 0.034 kg; Código LER 17 02 03; Masa del elemento 1 kg; Volumen 0.001667 m3

**mt16png010d** m² Film de polietileno de 0,2 mm de espesor y 184 g/m² de masa superficial
Datos técnicos: Coste energético 27.540 MJ; Emisión de CO2 1.010 kg; Código LER 17 06 04; Masa del elemento 0.184 kg; Volumen 0.000307 m3
Residuos:
- embalaje: re170203 Plástico; rendimiento 0.024 kg

**mt16aaa030** m Cinta autoadhesiva para sellado de juntas
Datos técnicos: Coste energético 0.339 MJ; Emisión de CO2 0.017 kg; Código LER 17 06 04; Masa del elemento 0.0025 kg; Volumen 0.000004 m3
Residuos:
- embalaje: re170203 Plástico; rendimiento 0.001 kg
