# Aislamiento acústico a ruido aéreo de bajante, con complejos multicapa

- Propiedad del archivo: CYPE Ingenieros S.A.
- Formato: FIEBDC-3/2016
- Programa: Generador de precios de la construcción. CYPE Ingenieros, S.A.
- Fecha: 03/04/2024
- Ámbito geográfico: Perú
- Divisa: PEN
- Costes indirectos: 3 %
- Gastos generales: 13 %
- Beneficio industrial: 6 %
- IVA: 18 %

## N Aislamientos e impermeabilizaciones

### NB Aislamientos acústicos

#### NBA Tuberías y bajantes

**NBA020** m Aislamiento acústico a ruido aéreo de bajante, con complejos multicapa.
Aislamiento acústico a ruido aéreo de bajante de 110 mm de diámetro, realizado con complejo multicapa, de 4 mm de espesor, 3,6 kg/m² de masa superficial, formado por una lámina de poliolefinas y una lámina viscoelástica de alta densidad; dispuesto en torno a la bajante a modo de coquilla. Incluso cinta viscoelástica autoadhesiva, para sellado de juntas.
Incluye: Limpieza de la superficie soporte. Corte del rollo en tramos. Forrado de la bajante. Sellado de juntas.
Criterio de medición de proyecto: Longitud medida según documentación gráfica de Proyecto.
Criterio de medición de obra: Se medirá la longitud realmente ejecutada según especificaciones de Proyecto.

| Código | Ud | Descripción | Rendimiento | Precio | Importe |
|---|---|---|---|---|---|
| mt16ptc050a | m² | Complejo multicapa, de 4 mm de espesor, 3,6 kg/m² de masa superficial, formado por una lámina de poliolefinas y una lámina viscoelástica de alta densidad; proporcionando una reducción del nivel global ponderado de presión de ruido aéreo de 8,6 dBA. (material) | 0.38 | 31.39 | 11.928 |
| mt16pnc010a | m | Cinta viscoelástica autoadhesiva, con autoprotección de aluminio, de 50 mm de anchura y de 1,5 mm de espesor, para sellado de juntas. (material) | 1 | 4.04 | 4.040 |
| mo054 | h | Operario en aislamiento. (mano de obra) | 0.243 | 32.15 | 7.812 |
| mo101 | h | Oficial en aislamientos. (mano de obra) | 0.243 | 21.72 | 5.278 |
| % | % | Herramientas | 2 % | 29.058 | 0.581 |
|  |  | Costes directos |  |  | 29.639 |

Residuos:
- colocación: mt16ptc050a; factor de residuo 0.0686197

## Recursos

**mt16ptc050a** m² Complejo multicapa
Datos técnicos: Coste energético 136.680 MJ; Emisión de CO2 4.132 kg; Código LER 17 03 02; Masa del elemento 3.6 kg; Volumen 0.0036 m3
Residuos:
- embalaje: re170203 Plástico. (componente de residuo); rendimiento 0.051 kg; Código LER 17 02 03; Masa del elemento 1 kg; Volumen 0.001667 m3
