# Pastilla antivibración, de caucho

- Propiedad del archivo: CYPE Ingenieros S.A.
- Formato: FIEBDC-3/2016
- Programa: Generador de precios de la construcción. CYPE Ingenieros, S.A.
- Fecha: 03/04/2024
- Ámbito geográfico: Perú
- Divisa: PEN
- Costes indirectos: 3 %
- Gastos generales: 13 %
- Beneficio industrial: 6 %
- IVA: 18 %

## N Aislamientos e impermeabilizaciones

### NC Amortiguación de vibraciones

#### NCA Amortiguadores y elementos antivibración

**NCA010** Ud Pastilla antivibración, de caucho.
Pastilla antivibración de caucho con orificio central de 40 mm de diámetro, de 100x100x30 mm y 600 kg de carga máxima.
Incluye: Replanteo. Colocación de la pastilla antivibración.
Criterio de medición de proyecto: Número de unidades previstas, según documentación gráfica de Proyecto.
Criterio de medición de obra: Se medirá el número de unidades realmente ejecutadas según especificaciones de Proyecto.

| Código | Ud | Descripción | Rendimiento | Precio | Importe |
|---|---|---|---|---|---|
| mt16avg020H | Ud | Pastilla antivibración de caucho con orificio central de 40 mm de diámetro, de 100x100x30 mm y 600 kg de carga máxima. (material) | 1 | 16.51 | 16.510 |
| mo054 | h | Operario en aislamiento. (mano de obra) | 0.135 | 32.15 | 4.340 |
| mo101 | h | Oficial en aislamientos. (mano de obra) | 0.135 | 21.72 | 2.932 |
| % | % | Herramientas | 2 % | 23.782 | 0.476 |
|  |  | Costes directos |  |  | 24.258 |

## Recursos

**mt16avg020H** Ud Pastilla antivibración de caucho con orificio central de 40 mm de diámetro, de 100x100x30 mm y 600 kg de carga máxima
Datos técnicos: Coste energético 26.350 MJ; Emisión de CO2 1.160 kg
Residuos:
- embalaje: re150101 Envases de papel y cartón. (componente de residuo); rendimiento 0.01 kg; Código LER 15 01 01; Masa del elemento 1 kg; Volumen 0.001333 m3
- embalaje: re170203 Plástico. (componente de residuo); rendimiento 0.006 kg; Código LER 17 02 03; Masa del elemento 1 kg; Volumen 0.001667 m3
