# Impermeabilización bajo revestimiento en locales húmedos, con mortero

- Propiedad del archivo: CYPE Ingenieros S.A.
- Formato: FIEBDC-3/2016
- Programa: Generador de precios de la construcción. CYPE Ingenieros, S.A.
- Fecha: 03/04/2024
- Ámbito geográfico: Perú
- Divisa: PEN
- Costes indirectos: 3 %
- Gastos generales: 13 %
- Beneficio industrial: 6 %
- IVA: 18 %

## N Aislamientos e impermeabilizaciones

### NI Impermeabilizaciones

#### NIH Locales húmedos

**NIH050** m² Impermeabilización bajo revestimiento en locales húmedos, con mortero.
Impermeabilización bajo revestimiento cerámico o pétreo, en paramentos verticales y horizontales de locales húmedos, con mortero impermeabilizante semiflexible monocomponente, color blanco, a base de cemento blanco de alta resistencia, agregados seleccionados, aditivos especiales y resinas, resistencia a presión hidrostática positiva de 3 bar y a presión hidrostática negativa de 1 bar, aplicado con brocha en dos o más capas sobre el soporte humedecido, de 2 mm de espesor medio.
Criterio de valoración económica: El precio no incluye el revestimiento.
Incluye: Amasado con batidor eléctrico. Extendido de una primera capa sobre el soporte humedecido. Secado. Humectación de la primera capa y extendido de una segunda capa con la misma consistencia que la primera. Repasos y limpieza final.
Criterio de medición de proyecto: Superficie medida según documentación gráfica de Proyecto.
Criterio de medición de obra: Se medirá la superficie realmente ejecutada según especificaciones de Proyecto.

| Código | Ud | Descripción | Rendimiento | Precio | Importe |
|---|---|---|---|---|---|
| mt15igp005b | kg | Mortero impermeabilizante semiflexible monocomponente, color blanco, a base de cemento blanco de alta resistencia, agregados seleccionados, aditivos especiales y resinas, resistencia a presión hidrostática positiva de 3 bar y a presión hidrostática negativa de 1 bar. (material) | 4 | 7.52 | 30.080 |
| mo032 | h | Operario aplicador de productos impermeabilizantes. (mano de obra) | 0.134 | 31.29 | 4.193 |
| mo070 | h | Oficial aplicador de productos impermeabilizantes. (mano de obra) | 0.067 | 21.72 | 1.455 |
| % | % | Herramientas | 2 % | 35.728 | 0.715 |
|  |  | Costes directos |  |  | 36.443 |

Residuos:
- colocación: mt15igp005b; factor de residuo 0.0066

## Recursos

**mt15igp005b** kg Mortero impermeabilizante semiflexible monocomponente
Datos técnicos: Coste energético 3.176 MJ; Emisión de CO2 0.223 kg; Código LER 17 01 01; Masa del elemento 1 kg; Volumen 0.000667 m3
Residuos:
- embalaje: re150101 Envases de papel y cartón. (componente de residuo); rendimiento 0.003 kg; Código LER 15 01 01; Masa del elemento 1 kg; Volumen 0.001333 m3
- embalaje: re150104 Envases metálicos. (componente de residuo); rendimiento 0.003 kg; Código LER 15 01 04; Masa del elemento 1 kg; Volumen 0.001667 m3
- embalaje: re170201 Madera. (componente de residuo); rendimiento 0.003 kg; Código LER 17 02 01; Masa del elemento 1 kg; Volumen 0.000909 m3
- embalaje: re170203 Plástico. (componente de residuo); rendimiento 0.001 kg; Código LER 17 02 03; Masa del elemento 1 kg; Volumen 0.001667 m3
