# Impermeabilización de junta de construcción en contacto con el agua, con cinta de PVC-P

- Propiedad del archivo: CYPE Ingenieros S.A.
- Formato: FIEBDC-3/2016
- Programa: Generador de precios de la construcción. CYPE Ingenieros, S.A.
- Fecha: 03/04/2024
- Ámbito geográfico: Perú
- Divisa: PEN
- Costes indirectos: 3 %
- Gastos generales: 13 %
- Beneficio industrial: 6 %
- IVA: 18 %

## N Aislamientos e impermeabilizaciones

### NI Impermeabilizaciones

#### NIJ Juntas

**NIJ112** m Impermeabilización de junta de construcción en contacto con el agua, con cinta de PVC-P.
Impermeabilización de junta de construcción, expuesta a presión hidrostática, temporal o permanente, con cinta de PVC-P, de 320 mm de anchura y 4 mm de espesor, color gris, colocada a tope, en la cara exterior del elemento estructural, fijada con puntas metálicas al encofrado de la estructura o al concreto pobre.
Incluye: Limpieza del soporte. Colocación de la cinta. Fijación mecánica de la cinta.
Criterio de medición de proyecto: Longitud medida según documentación gráfica de Proyecto.
Criterio de medición de obra: Se medirá la longitud realmente ejecutada según especificaciones de Proyecto.

| Código | Ud | Descripción | Rendimiento | Precio | Importe |
|---|---|---|---|---|---|
| mt15sjd110r | m | Cinta de PVC-P, de 320 mm de anchura y 4 mm de espesor, color gris, para estanqueización de juntas de construcción exteriores. (material) | 1.05 | 83.21 | 87.371 |
| mt08var070 | kg | Puntas metálicas de cabeza ancha. (material) | 0.1 | 24.59 | 2.459 |
| mo032 | h | Operario aplicador de productos impermeabilizantes. (mano de obra) | 0.134 | 31.29 | 4.193 |
| % | % | Herramientas | 2 % | 94.023 | 1.880 |
|  |  | Costes directos |  |  | 95.903 |

Residuos:
- colocación: mt15sjd110r; factor de residuo 0.02
- colocación: mt08var070 Puntas metálicas de cabeza ancha; factor de residuo 0.0045

## Recursos

**mt15sjd110r** m Cinta de PVC-P, de 320 mm de anchura y 4 mm de espesor
Datos técnicos: Coste energético 79.030 MJ; Emisión de CO2 8.696 kg; Código LER 17 02 03; Masa del elemento 1.78 kg; Volumen 0.002967 m3
Residuos:
- embalaje: re170203 Plástico. (componente de residuo); rendimiento 0.002 kg; Código LER 17 02 03; Masa del elemento 1 kg; Volumen 0.001667 m3

**mt08var070** kg Puntas metálicas de cabeza ancha
Datos técnicos: Coste energético 9.830 MJ; Emisión de CO2 0.510 kg; Código LER 17 04 05; Masa del elemento 1 kg; Volumen 0.000476 m3
