# Sellado de junta de construcción, mediante inyección de resina

- Propiedad del archivo: CYPE Ingenieros S.A.
- Formato: FIEBDC-3/2016
- Programa: Generador de precios de la construcción. CYPE Ingenieros, S.A.
- Fecha: 03/04/2024
- Ámbito geográfico: Perú
- Divisa: PEN
- Costes indirectos: 3 %
- Gastos generales: 13 %
- Beneficio industrial: 6 %
- IVA: 18 %

## N Aislamientos e impermeabilizaciones

### NI Impermeabilizaciones

#### NIJ Juntas

**NIJ120** m Sellado de junta de construcción, mediante inyección de resina.
Sellado de junta de construcción, mediante tubo con microperforaciones en toda su longitud, de 13 mm de diámetro exterior, de PVC, fijado al soporte cada 20 cm con abrazaderas metálicas, a través del cual se inyecta a presión resina hidroexpansiva flexible de poliuretano, hidrófoba, de baja viscosidad, (consumo medio: 0,21 kg/m). Incluso inyector cónico y tubo de conexión exterior con tapón de protección.
Incluye: Replanteo y corte del tubo. Colocación del tubo para inyección de resina. Colocación de las piezas de finalización. Colocación de los inyectores. Inyección de la resina.
Criterio de medición de proyecto: Longitud medida según documentación gráfica de Proyecto.
Criterio de medición de obra: Se medirá la longitud realmente ejecutada según especificaciones de Proyecto.

| Código | Ud | Descripción | Rendimiento | Precio | Importe |
|---|---|---|---|---|---|
| mt08tid010b | m | Tubo con microperforaciones en toda su longitud, de 13 mm de diámetro exterior, de PVC, para inyección de resina. (material) | 1.3 | 36.95 | 48.035 |
| mt15sjd130b | kg | Resina hidroexpansiva flexible de poliuretano, hidrófoba, de baja viscosidad. (material) | 0.21 | 135.87 | 28.533 |
| mt15sjd140a | Ud | Inyector cónico. (material) | 0.2 | 12.76 | 2.552 |
| mt15sjd150a | Ud | Tubo de conexión exterior con tapón de protección. (material) | 0.2 | 44.98 | 8.996 |
| mt15sjd160a | Ud | Abrazadera metálica, para tubo de 13 mm de diámetro. (material) | 5 | 2.14 | 10.700 |
| mq06eim010 | h | Equipo de inyección manual de morteros fluidos y resinas. (maquinaria) | 0.348 | 5.2 | 1.810 |
| mo032 | h | Operario aplicador de productos impermeabilizantes. (mano de obra) | 0.537 | 31.29 | 16.803 |
| mo070 | h | Oficial aplicador de productos impermeabilizantes. (mano de obra) | 0.537 | 21.72 | 11.664 |
| % | % | Herramientas | 2 % | 129.093 | 2.582 |
|  |  | Costes directos |  |  | 131.675 |

Residuos:
- colocación: mt15sjd130b Resina hidroexpansiva flexible de poliuretano, hidrófoba, de baja viscosidad; factor de residuo 0.03
- colocación: mt15sjd160a Abrazadera metálica, para tubo de 13 mm de diámetro; factor de residuo 0.0188

## Recursos

**mt15sjd130b** kg Resina hidroexpansiva flexible de poliuretano, hidrófoba, de baja viscosidad
Datos técnicos: Coste energético 86.761 MJ; Emisión de CO2 3.294 kg; Código LER 17 09 04; Masa del elemento 1 kg; Volumen 0.000667 m3
Residuos:
- embalaje: re170203 Plástico. (componente de residuo); rendimiento 0.003 kg; Código LER 17 02 03; Masa del elemento 1 kg; Volumen 0.001667 m3

**mt15sjd160a** Ud Abrazadera metálica, para tubo de 13 mm de diámetro
Datos técnicos: Coste energético 4.932 MJ; Emisión de CO2 0.376 kg; Código LER 17 04 05; Masa del elemento 0.1 kg; Volumen 0.000048 m3
Residuos:
- embalaje: re170203 Plástico; rendimiento 0.025 kg
