# Acondicionamiento acústico, con paneles autoportantes suspendidos de la losa

- Propiedad del archivo: CYPE Ingenieros S.A.
- Formato: FIEBDC-3/2016
- Programa: Generador de precios de la construcción. CYPE Ingenieros, S.A.
- Fecha: 03/04/2024
- Ámbito geográfico: Perú
- Divisa: PEN
- Costes indirectos: 3 %
- Gastos generales: 13 %
- Beneficio industrial: 6 %
- IVA: 18 %

## N Aislamientos e impermeabilizaciones

### NT Acondicionamiento acústico

#### NTD Losas

**NTD010** Ud Acondicionamiento acústico, con paneles autoportantes suspendidos de la losa.
Acondicionamiento acústico, situado a una altura menor de 4 m, con panel acústico autoportante de lana mineral, de 1200x300x50 mm, revestido por las dos caras con un velo mineral de color Blanco, con los cantos pintados, suspendido de la losa con kits de suspensión, formados por un cable de 1,50 m de longitud con un gancho y una fijación para anclar al concreto.
Incluye: Limpieza y preparación de la superficie soporte. Colocación del panel. Fijación del panel.
Criterio de medición de proyecto: Número de unidades previstas, según documentación gráfica de Proyecto.
Criterio de medición de obra: Se medirá el número de unidades realmente ejecutadas según especificaciones de Proyecto.

| Código | Ud | Descripción | Rendimiento | Precio | Importe |
|---|---|---|---|---|---|
| mt16par130ccgac | Ud | Panel acústico autoportante de lana mineral, de 1200x300x50 mm, revestido por las dos caras con un velo mineral de color Blanco, con los cantos pintados, coeficiente de absorción acústica medio 0,44 para una frecuencia de 500 Hz, Euroclase A1 de reacción al fuego. (material) | 1 | 200.6 | 200.600 |
| mt12par202ca | Ud | Kit de suspensión, formado por un cable de 1,50 m de longitud con un gancho y una fijación para anclar al concreto. (material) | 2 | 38.33 | 76.660 |
| mo054 | h | Operario en aislamiento. (mano de obra) | 0.404 | 32.15 | 12.989 |
| mo101 | h | Oficial en aislamientos. (mano de obra) | 0.067 | 21.72 | 1.455 |
| % | % | Herramientas | 2 % | 291.704 | 5.834 |
|  |  | Costes directos |  |  | 297.538 |

Residuos:
- colocación: mt16par130ccgac; factor de residuo 0.024

## Recursos

**mt16par130ccgac** Ud Panel acústico autoportante de lana mineral
Datos técnicos: Coste energético 93.145 MJ; Emisión de CO2 4.558 kg; Código LER 17 06 04; Masa del elemento 2.2 kg; Volumen 0.003667 m3
Residuos:
- embalaje: re170203 Plástico. (componente de residuo); rendimiento 0.074 kg; Código LER 17 02 03; Masa del elemento 1 kg; Volumen 0.001667 m3
