# Sustitución de capa de impermeabilización, en techo plano, no transitable, autoprotegida, por lámina asfáltica

- Propiedad del archivo: CYPE Ingenieros S.A.
- Formato: FIEBDC-3/2016
- Programa: Generador de precios de la construcción. CYPE Ingenieros, S.A.
- Fecha: 25/10/2024
- Ámbito geográfico: Perú
- Divisa: PEN
- Costes indirectos: 3 %
- Gastos generales: 13 %
- Beneficio industrial: 6 %
- IVA: 18 %

## Q Techos

### QA Planos transitables, no ventilados

#### QAW Sustituciones

**QAW060** m² Sustitución de capa de impermeabilización, en techo plano, no transitable, autoprotegida, por lámina asfáltica.
Sustitución de capa de impermeabilización deteriorada, en techo plano, no transitable, autoprotegida, por impermeabilización monocapa adherida, formada por una lámina de betún modificado con elastómero SBS, de 3,5 mm de espesor, con armadura de fieltro de poliéster reforzado y estabilizado de 150 g/m², con autoprotección mineral fotocatalítica, con efecto descontaminante, bactericida y fungicida de color blanco totalmente adherida con soplete.
Incluye: Replanteo. Retirada de la lámina deteriorada. Acopio del material retirado. Limpieza y preparación de la superficie. Colocación de la impermeabilización. Limpieza de los restos de obra. Carga manual del material retirado y restos de obra sobre camión o contenedor.
Criterio de medición de proyecto: Superficie medida en proyección horizontal, según documentación gráfica de Proyecto, desde las caras interiores de los antepechos o parapetos perimetrales que la limitan.
Criterio de medición de obra: Se medirá, en proyección horizontal, la superficie realmente ejecutada según especificaciones de Proyecto, desde las caras interiores de los antepechos o parapetos perimetrales que la limitan.

| Código | Ud | Descripción | Rendimiento | Precio | Importe |
|---|---|---|---|---|---|
| mt14lga010gd | m² | Lámina de betún modificado con elastómero SBS, de 3,5 mm de espesor, masa nominal 5 kg/m², con armadura de fieltro de poliéster reforzado y estabilizado de 150 g/m², con autoprotección mineral fotocatalítica, con efecto descontaminante, bactericida y fungicida de color blanco. (material) | 1.2 | 49.16 | 58.992 |
| mo029 | h | Operario aplicador de láminas impermeabilizantes. (mano de obra) | 0.445 | 31.48 | 14.009 |
| mo067 | h | Oficial aplicador de láminas impermeabilizantes. (mano de obra) | 0.223 | 21.86 | 4.875 |
| % | % | Herramientas | 2 % | 77.876 | 1.558 |
|  |  | Costes directos |  |  | 79.434 |

Residuos:
- colocación: mt14lga010gd; factor de residuo 0.0478726

## Recursos

**mt14lga010gd** m² Lámina de betún modificado con elastómero SBS
Datos técnicos: Coste energético 291.519 MJ; Emisión de CO2 8.201 kg; Código LER 17 03 02; Masa del elemento 5 kg; Volumen 0.005 m3
Residuos:
- embalaje: re170203 Plástico. (componente de residuo); rendimiento 0.063 kg; Código LER 17 02 03; Masa del elemento 1 kg; Volumen 0.001667 m3
