# Teja solar fotovoltaica plana

- Propiedad del archivo: CYPE Ingenieros S.A.
- Formato: FIEBDC-3/2016
- Programa: Generador de precios de la construcción. CYPE Ingenieros, S.A.
- Fecha: 03/04/2024
- Ámbito geográfico: Perú
- Divisa: PEN
- Costes indirectos: 3 %
- Gastos generales: 13 %
- Beneficio industrial: 6 %
- IVA: 18 %

## Q Techos

### QU Componentes de techos inclinados y curvas

#### QUF De tejas solares fotovoltaicas

**QUF005** Ud Teja solar fotovoltaica plana.
Teja solar fotovoltaica plana de células de silicio policristalino, color negro, potencia máxima (Wp) 70 W, tensión a máxima potencia (Vmp) 8,54 V, intensidad a máxima potencia (Imp) 8,2 A, tensión en circuito abierto (Voc) 10,16 V, intensidad de cortocircuito (Isc) 8,7 A, eficiencia 13,08%, 16 células de 156x156 mm, vidrio exterior templado de 4 mm de espesor, capa adhesiva de butiral de polivinilo (PVB), capa posterior de vidrio templado de 4 mm de espesor, temperatura de trabajo -40°C hasta 85°C, dimensiones 705x760x9 mm, resistencia a la carga del viento 245 kg/m², resistencia a la carga de la nieve 551 kg/m², peso 12,01 kg, con caja de conexiones con diodos, cables polarizados de 4 mm² de sección y 450 mm de longitud y conectores MC4. Incluso accesorios de montaje y material de conexionado eléctrico.
Incluye: Colocación y fijación. Conexionado y comprobación de su correcto funcionamiento.
Criterio de medición de proyecto: Número de unidades previstas, según documentación gráfica de Proyecto.
Criterio de medición de obra: Se medirá el número de unidades realmente ejecutadas según especificaciones de Proyecto.

| Código | Ud | Descripción | Rendimiento | Precio | Importe |
|---|---|---|---|---|---|
| mt35sol110ch | Ud | Teja solar fotovoltaica plana de células de silicio policristalino, color negro, potencia máxima (Wp) 70 W, tensión a máxima potencia (Vmp) 8,54 V, intensidad a máxima potencia (Imp) 8,2 A, tensión en circuito abierto (Voc) 10,16 V, intensidad de cortocircuito (Isc) 8,7 A, eficiencia 13,08%, 16 células de 156x156 mm, vidrio exterior templado de 4 mm de espesor, capa adhesiva de butiral de polivinilo (PVB), capa posterior de vidrio templado de 4 mm de espesor, temperatura de trabajo -40°C hasta 85°C, dimensiones 705x760x9 mm, resistencia a la carga del viento 245 kg/m², resistencia a la carga de la nieve 551 kg/m², peso 12,01 kg, con caja de conexiones con diodos, cables polarizados de 4 mm² de sección y 450 mm de longitud y conectores MC4. (material) | 1 | 413.9 | 413.900 |
| mo003 | h | Operario electricista. (mano de obra) | 0.297 | 32.15 | 9.549 |
| mo102 | h | Oficial electricista. (mano de obra) | 0.297 | 21.68 | 6.439 |
| % | % | Herramientas | 2 % | 429.888 | 8.598 |
|  |  | Costes directos |  |  | 438.486 |
