# Remate de peldaño con revestimiento laminado o de madera, mediante perfil preformado

- Propiedad del archivo: CYPE Ingenieros S.A.
- Formato: FIEBDC-3/2016
- Programa: Generador de precios de la construcción. CYPE Ingenieros, S.A.
- Fecha: 29/08/2025
- Ámbito geográfico: Perú
- Divisa: PEN
- Costes indirectos: 3 %
- Gastos generales: 13 %
- Beneficio industrial: 6 %
- IVA: 18 %

## R Revestimientos

### RE Peldaños

#### REA Remates

**REA010** m Remate de peldaño con revestimiento laminado o de madera, mediante perfil preformado.
Remate curvo de peldaño con revestimiento laminado o de madera, mediante perfil de aluminio anodizado, de 8 mm de altura, color oro, fijado mecánicamente.
Incluye: Limpieza y preparación de la superficie soporte. Replanteo. Corte, colocación y fijación del perfil.
Criterio de medición de proyecto: Longitud medida según documentación gráfica de Proyecto.
Criterio de medición de obra: Se medirá la longitud realmente ejecutada según especificaciones de Proyecto.

| Código | Ud | Descripción | Rendimiento | Precio | Importe |
|---|---|---|---|---|---|
| mt18rpe020b | m | Perfil de aluminio anodizado, de 8 mm de altura, color oro, para remate de peldaño con revestimiento laminado o de madera; incluso accesorios de fijación. (material) | 1.05 | 65.74 | 69.027 |
| mo023 | h | Operario colocador de pisos. (mano de obra) | 0.072 | 32.86 | 2.366 |
| % | % | Herramientas | 2 % | 71.393 | 1.428 |
|  |  | Costes directos |  |  | 72.821 |

Residuos:
- colocación: mt18rpe020b; factor de residuo 0.024

## Recursos

**mt18rpe020b** m Perfil de aluminio anodizado
Datos técnicos: Coste energético 20.549 MJ; Emisión de CO2 1.533 kg; Código LER 17 04 02; Masa del elemento 0.173 kg; Volumen 0.000115 m3
Residuos:
- embalaje: re170203 Plástico. (componente de residuo); rendimiento 0.008 kg; Código LER 17 02 03; Masa del elemento 1 kg; Volumen 0.001667 m3
