# Remate de peldaño con revestimiento flexible o textil, mediante perfil preformado

- Propiedad del archivo: CYPE Ingenieros S.A.
- Formato: FIEBDC-3/2016
- Programa: Generador de precios de la construcción. CYPE Ingenieros, S.A.
- Fecha: 03/04/2024
- Ámbito geográfico: Perú
- Divisa: PEN
- Costes indirectos: 3 %
- Gastos generales: 13 %
- Beneficio industrial: 6 %
- IVA: 18 %

## R Revestimientos

### RE Escaleras

#### REA Remates de peldaño

**REA020** m Remate de peldaño con revestimiento flexible o textil, mediante perfil preformado.
Formación de remate de peldaño con revestimiento flexible o textil, mediante perfil en L de latón, de 20 mm de anchura y 20 mm de altura, con muescas antideslizantes. Incluso limpieza y preparación de la superficie soporte, replanteo y fijación del perfil con adhesivo.
Incluye: Limpieza y preparación de la superficie soporte. Replanteo. Corte, colocación y fijación del perfil.
Criterio de medición de proyecto: Longitud medida según documentación gráfica de Proyecto.
Criterio de medición de obra: Se medirá la longitud realmente ejecutada según especificaciones de Proyecto.

| Código | Ud | Descripción | Rendimiento | Precio | Importe |
|---|---|---|---|---|---|
| mt18rpe035b | m | Perfil en L de latón, de 20 mm de anchura y 20 mm de altura, con muescas antideslizantes, para remate de peldaño con revestimiento flexible o textil; incluso adhesivo de fijación. (material) | 1.05 | 52.03 | 54.632 |
| mo023 | h | Operario colocador de pisos. (mano de obra) | 0.072 | 31.29 | 2.253 |
| % | % | Herramientas | 2 % | 56.885 | 1.138 |
|  |  | Costes directos |  |  | 58.023 |

Residuos:
- colocación: mt18rpe035b; factor de residuo 0.024

## Recursos

**mt18rpe035b** m Perfil en L de latón
Datos técnicos: Coste energético 166.987 MJ; Emisión de CO2 11.201 kg; Código LER 17 04 01; Masa del elemento 0.946 kg; Volumen 0.000631 m3
Residuos:
- embalaje: re170203 Plástico. (componente de residuo); rendimiento 0.008 kg; Código LER 17 02 03; Masa del elemento 1 kg; Volumen 0.001667 m3
