# Mamperlán de madera

- Propiedad del archivo: CYPE Ingenieros S.A.
- Formato: FIEBDC-3/2016
- Programa: Generador de precios de la construcción. CYPE Ingenieros, S.A.
- Fecha: 03/04/2024
- Ámbito geográfico: Perú
- Divisa: PEN
- Costes indirectos: 3 %
- Gastos generales: 13 %
- Beneficio industrial: 6 %
- IVA: 18 %

## R Revestimientos

### RE Escaleras

#### REA Remates de peldaño

**REA100** Ud Mamperlán de madera.
Formación de remate de peldaño, mediante mamperlán de 1000 mm de longitud, formado por perfil de aluminio, con revestimiento de madera de roble, de 65 mm de anchura y 33 mm de altura. Incluso limpieza y preparación de la superficie soporte, replanteo y fijación del perfil con adhesivo y resolución de encuentros. Sin incluir el lijado de su superficie y la posterior limpieza, la imprimación ni el barnizado.
Incluye: Limpieza y preparación de la superficie soporte. Replanteo. Corte, colocación y fijación del perfil. Resolución de encuentros.
Criterio de medición de proyecto: Longitud medida según documentación gráfica de Proyecto.
Criterio de medición de obra: Se medirá la longitud realmente ejecutada según especificaciones de Proyecto.

| Código | Ud | Descripción | Rendimiento | Precio | Importe |
|---|---|---|---|---|---|
| mt18rpe100a | Ud | Mamperlán de 1000 mm de longitud, formado por perfil de aluminio, con revestimiento de madera de roble, de 65 mm de anchura y 33 mm de altura. (material) | 1 | 64.35 | 64.350 |
| mo023 | h | Operario colocador de pisos. (mano de obra) | 0.072 | 31.29 | 2.253 |
| % | % | Herramientas | 2 % | 66.603 | 1.332 |
|  |  | Costes directos |  |  | 67.935 |

## Recursos

**mt18rpe100a** Ud Mamperlán de 1000 mm de longitud
Datos técnicos: Coste energético 194.584 MJ; Emisión de CO2 0.768 kg
Residuos:
- embalaje: re170203 Plástico. (componente de residuo); rendimiento 0.102 kg; Código LER 17 02 03; Masa del elemento 1 kg; Volumen 0.001667 m3
- embalaje: re170604 Materiales de aislamiento distintos de los especificados en los códigos 17 06 01 y 17 06 03. (componente de residuo); rendimiento 0.023 kg; Código LER 17 06 04; Masa del elemento 1 kg; Volumen 0.001667 m3
