# Pintura plástica sobre paramento exterior

- Propiedad del archivo: CYPE Ingenieros S.A.
- Formato: FIEBDC-3/2016
- Programa: Generador de precios de la construcción. CYPE Ingenieros, S.A.
- Fecha: 25/10/2024
- Ámbito geográfico: Perú
- Divisa: PEN
- Costes indirectos: 3 %
- Gastos generales: 13 %
- Beneficio industrial: 6 %
- IVA: 18 %

## R Revestimientos

### RF Pinturas en paramentos exteriores

#### RFP Plásticas

**RFP010** m² Pintura plástica sobre paramento exterior.
Aplicación manual de dos manos de pintura plástica, color blanco, acabado mate, textura lisa, la primera mano diluida con un 15 a 20% de agua y la siguiente diluida con un 5 a 10% de agua o sin diluir, (rendimiento: 0,1 l/m² cada mano); previa aplicación de una mano de imprimación acrílica, reguladora de la absorción, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs100cf | l | Imprimación acrílica, reguladora de la absorción a base de copolímeros acrílicos, color blanco, con un contenido de sustancias orgánicas volátiles (VOC) < 5 g/l, para aplicar con brocha, rodillo o pistola. (material) | 0.096 | 31.43 | 3.017 |
| mt27pii020kI | l | Pintura para exterior, a base de polímeros acrílicos en emulsión acuosa, color blanco, acabado mate, textura lisa, impermeabilizante y transpirable, con un contenido de sustancias orgánicas volátiles (VOC) < 5 g/l; para aplicar con brocha, rodillo o pistola. (material) | 0.2 | 46.91 | 9.382 |
| mo038 | h | Operario pintor. (mano de obra) | 0.223 | 31.48 | 7.020 |
| mo076 | h | Oficial pintor. (mano de obra) | 0.223 | 21.86 | 4.875 |
| % | % | Herramientas | 2 % | 24.294 | 0.486 |
|  |  | Costes directos |  |  | 24.780 |

Residuos:
- colocación: mt27pfs100cf; factor de residuo 0.0441107
- colocación: mt27pii020kI; factor de residuo 0.0275

## Recursos

**mt27pfs100cf** l Imprimación acrílica
Datos técnicos: Coste energético 105.859 MJ; Emisión de CO2 4.028 kg; Código LER 17 09 04; Masa del elemento 1.4 kg; Volumen 0.000933 m3
Residuos:
- embalaje: re150104 Envases metálicos. (componente de residuo); rendimiento 0.054 kg; Código LER 15 01 04; Masa del elemento 1 kg; Volumen 0.001667 m3

**mt27pii020kI** l Pintura para exterior
Datos técnicos: Coste energético 42.981 MJ; Emisión de CO2 2.124 kg; Código LER 08 01 11; Masa del elemento 1.47 kg; Volumen 0.001633 m3
Residuos:
- embalaje: re170203 Plástico. (componente de residuo); rendimiento 0.032 kg; Código LER 17 02 03; Masa del elemento 1 kg; Volumen 0.001667 m3
