# Barniz sintético para madera

- Propiedad del archivo: CYPE Ingenieros S.A.
- Formato: FIEBDC-3/2016
- Programa: Generador de precios de la construcción. CYPE Ingenieros, S.A.
- Fecha: 25/10/2024
- Ámbito geográfico: Perú
- Divisa: PEN
- Costes indirectos: 3 %
- Gastos generales: 13 %
- Beneficio industrial: 6 %
- IVA: 18 %

## R Revestimientos

### RM Pinturas y tratamientos sobre soporte de madera

#### RMB Barnices

**RMB015** m² Barniz sintético para madera.
Aplicación manual de dos manos de barniz sintético, a poro cerrado, acabado brillante, inodoro, incoloro, aplicado con brocha, rodillo o pistola, sin diluir, (rendimiento: 0,074 l/m² cada mano); (), sobre superficie de revestimiento mural de madera, en interiores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.22 | 70.3 | 15.466 |
| mt27bsj040b | l | Barniz sintético para interior, a poro cerrado, incoloro, acabado brillante, a base de resinas alcídicas modificadas con poliuretano alifático, para aplicar con brocha, rodillo o pistola. (material) | 0.148 | 59.36 | 8.785 |
| mo038 | h | Operario pintor. (mano de obra) | 0.361 | 31.48 | 11.364 |
| mo076 | h | Oficial pintor. (mano de obra) | 0.072 | 21.86 | 1.574 |
| % | % | Herramientas | 2 % | 37.189 | 0.744 |
|  |  | Costes directos |  |  | 37.933 |

Residuos:
- colocación: mt27prj020a; factor de residuo 0.03
- colocación: mt27bsj040b; factor de residuo 0.0275

## Recursos

**mt27prj020a** l Líquido protector incoloro para tratamiento preventivo contra insectos xilófagos
Datos técnicos: Coste energético 0.629 MJ; Emisión de CO2 0.033 kg; Código LER 17 09 04; Masa del elemento 1 kg; Volumen 0.000667 m3
Residuos:
- embalaje: re150104 Envases metálicos. (componente de residuo); rendimiento 0.064 kg; Código LER 15 01 04; Masa del elemento 1 kg; Volumen 0.001667 m3

**mt27bsj040b** l Barniz sintético para interior
Datos técnicos: Coste energético 29.162 MJ; Emisión de CO2 1.730 kg; Código LER 08 01 11; Masa del elemento 0.9 kg; Volumen 0.001 m3
Residuos:
- embalaje: re150104 Envases metálicos; rendimiento 0.057 kg
