# Imprimación antioxidante sobre superficie de acero

- Propiedad del archivo: CYPE Ingenieros S.A.
- Formato: FIEBDC-3/2016
- Programa: Generador de precios de la construcción. CYPE Ingenieros, S.A.
- Fecha: 25/10/2024
- Ámbito geográfico: Perú
- Divisa: PEN
- Costes indirectos: 3 %
- Gastos generales: 13 %
- Beneficio industrial: 6 %
- IVA: 18 %

## R Revestimientos

### RN Pinturas sobre soporte metálico

#### RNI Imprimaciones

**RNI010** m² Imprimación antioxidante sobre superficie de acero.
Aplicación manual de una mano de imprimación sintética antioxidante de secado rápido, color gris, acabado mate, a base de resinas alquídicas, pigmentos orgánicos, pigmentos inorgánicos, pigmentos antioxidantes y disolvente formulado a base de una mezcla de hidrocarburos (rendimiento: 0,125 l/m²), sobre cerrajería interior de acero.
Incluye: Preparación y limpieza de la superficie soporte. Aplicación de una mano de imprimación.
Criterio de medición de proyecto: Superficie medida según documentación gráfica de Proyecto, sin descontar huecos, considerando la superficie que encierran, definida por sus dimensiones máximas, por una sola cara.
Criterio de medición de obra: Se medirá la superficie realmente ejecutada según especificaciones de Proyecto, por una sola cara, considerando la superficie que encierran, definida por sus dimensiones máximas.

| Código | Ud | Descripción | Rendimiento | Precio | Importe |
|---|---|---|---|---|---|
| mt27pfi200a | l | Imprimación sintética antioxidante de secado rápido, color gris, acabado mate, a base de resinas alquídicas, pigmentos orgánicos, pigmentos inorgánicos, pigmentos antioxidantes y disolvente formulado a base de una mezcla de hidrocarburos, para aplicar con brocha, rodillo o pistola sobre superficies metálicas. (material) | 0.125 | 11.53 | 1.441 |
| mo038 | h | Operario pintor. (mano de obra) | 0.097 | 31.48 | 3.054 |
| mo076 | h | Oficial pintor. (mano de obra) | 0.097 | 21.86 | 2.120 |
| % | % | Herramientas | 2 % | 6.615 | 0.132 |
|  |  | Costes directos |  |  | 6.747 |
