# Mortero monocapa fotocatalítico, sobre soporte de concreto

- Propiedad del archivo: CYPE Ingenieros S.A.
- Formato: FIEBDC-3/2016
- Programa: Generador de precios de la construcción. CYPE Ingenieros, S.A.
- Fecha: 25/10/2024
- Ámbito geográfico: Perú
- Divisa: PEN
- Costes indirectos: 3 %
- Gastos generales: 13 %
- Beneficio industrial: 6 %
- IVA: 18 %

## R Revestimientos

### RQ Sistemas monocapa industriales

#### RQO Morteros monocapa

**RQO031** m² Mortero monocapa fotocatalítico, sobre soporte de concreto.
Formación en fachadas de revestimiento continuo de 15 mm de espesor, impermeable al agua de lluvia, con mortero monocapa para la impermeabilización y decoración de fachadas, resistencia a compresión de 3 a 7,5 N/mm², absorción de agua por capilaridad menor de 0,2 kg/m² min½, acabado con agregado proyectado, color blanco, compuesto de cemento fotocatalítico, descontaminante y autolimpiable, aditivos, resinas sintéticas y cargas minerales. Aplicado manualmente sobre una superficie de concreto, previa aplicación de una capa de mortero puente de unión, de 5 mm de espesor, donde se aprecien deficiencias de absorción o porosidad (100% de la superficie del paramento). Incluso preparación de la superficie soporte, colocación de malla de fibra de vidrio antiálcalis para refuerzo de encuentros entre materiales diferentes y en los frentes de la losa, en un 20% de la superficie del paramento, formación de juntas, rincones, maestras, aristas, mochetas, jambas y dinteles y remates en los encuentros con paramentos, revestimientos u otros elementos recibidos en su superficie.
Incluye: Preparación de la superficie soporte. Despiece de los paños de trabajo. Aristado y realización de juntas. Preparación del mortero monocapa. Aplicación del mortero de unión entre el soporte y el mortero monocapa. Aplicación del mortero monocapa. Regleado y alisado del revestimiento. Acabado superficial. Repasos y limpieza final.
Criterio de medición de proyecto: Superficie medida según documentación gráfica de Proyecto, deduciendo los huecos de superficie mayor de 3 m² e incluyendo el desarrollo de las mochetas.
Criterio de medición de obra: Se medirá la superficie realmente ejecutada según especificaciones de Proyecto, deduciendo los huecos de superficie mayor de 3 m² e incluyendo el desarrollo de las mochetas.

| Código | Ud | Descripción | Rendimiento | Precio | Importe |
|---|---|---|---|---|---|
| mt28pcs020a | kg | Mortero, de 5 mm de espesor, como puente de unión para morteros monocapa sobre soportes de concreto liso y concreto celular. (material) | 7.5 | 0.93 | 6.975 |
| mt28mit060aa | kg | Mortero monocapa para la impermeabilización y decoración de fachadas, resistencia a compresión de 3 a 7,5 N/mm², absorción de agua por capilaridad menor de 0,2 kg/m² min½, acabado con agregado proyectado, color blanco, compuesto de cemento fotocatalítico, descontaminante y autolimpiable, aditivos, resinas sintéticas y cargas minerales. (material) | 17 | 2.29 | 38.930 |
| mt28mon040a | m² | Malla de fibra de vidrio, antiálcalis, de 10x10 mm de luz de malla, de 750 a 900 micras de espesor y de 200 a 250 g/m² de masa superficial, con 25 kp/cm² de resistencia a tracción, para armar morteros. (material) | 0.21 | 8.46 | 1.777 |
| mt28mon030 | m | Junquillo de PVC. (material) | 0.75 | 1.23 | 0.923 |
| mt28mon050 | m | Perfil de PVC rígido para formación de aristas en revestimientos de mortero monocapa. (material) | 1.25 | 1.3 | 1.625 |
| mt28mon020b | kg | Agregado de mármol, procedente de machaqueo, para proyectar sobre mortero, de granulometría comprendida entre 5 y 9 mm. (material) | 15 | 1.3 | 19.500 |
| mo039 | h | Operario revocador. (mano de obra) | 0.55 | 31.48 | 17.314 |
| mo111 | h | Peón especializado revocador. (mano de obra) | 0.521 | 21.74 | 11.327 |
| % | % | Herramientas | 4 % | 98.371 | 3.935 |
|  |  | Costes directos |  |  | 102.306 |

Residuos:
- colocación: mt28pcs020a; factor de residuo 0.07
- colocación: mt28mit060aa; factor de residuo 0.017325
- colocación: mt28mon040a; factor de residuo 0.055
- colocación: mt28mon030 Junquillo de PVC; factor de residuo 0.08
- colocación: mt28mon050 Perfil de PVC rígido para formación de aristas en revestimientos de mortero monocapa; factor de residuo 0.056
- colocación: mt28mon020b Agregado de mármol, procedente de machaqueo, para proyectar sobre mortero, de granulometría comprendida entre 5 y 9 mm; factor de residuo 0.009

## Recursos

**mt28pcs020a** kg Mortero, de 5 mm de espesor
Datos técnicos: Coste energético 2.251 MJ; Emisión de CO2 0.184 kg; Código LER 17 09 04; Masa del elemento 1 kg; Volumen 0.000667 m3
Residuos:
- embalaje: re170203 Plástico. (componente de residuo); rendimiento 0.003 kg; Código LER 17 02 03; Masa del elemento 1 kg; Volumen 0.001667 m3

**mt28mit060aa** kg Mortero monocapa para la impermeabilización y decoración de fachadas
Datos técnicos: Coste energético 3.340 MJ; Emisión de CO2 0.250 kg; Código LER 17 01 01; Masa del elemento 1 kg; Volumen 0.000667 m3

**mt28mon040a** m² Malla de fibra de vidrio
Datos técnicos: Coste energético 18.046 MJ; Emisión de CO2 0.887 kg; Código LER 17 02 03; Masa del elemento 0.225 kg; Volumen 0.000375 m3
Residuos:
- embalaje: re170203 Plástico; rendimiento 0.024 kg

**mt28mon030** m Junquillo de PVC
Datos técnicos: Coste energético 12.316 MJ; Emisión de CO2 0.035 kg; Código LER 17 02 03; Masa del elemento 0.07 kg; Volumen 0.000117 m3
Residuos:
- embalaje: re150101 Envases de papel y cartón. (componente de residuo); rendimiento 0.018 kg; Código LER 15 01 01; Masa del elemento 1 kg; Volumen 0.001333 m3
- embalaje: re170201 Madera. (componente de residuo); rendimiento 0.052 kg; Código LER 17 02 01; Masa del elemento 1 kg; Volumen 0.000909 m3
- embalaje: re170203 Plástico; rendimiento 0.003 kg

**mt28mon050** m Perfil de PVC rígido para formación de aristas en revestimientos de mortero monocapa
Datos técnicos: Coste energético 3.294 MJ; Emisión de CO2 0.351 kg; Código LER 17 02 03; Masa del elemento 0.07 kg; Volumen 0.000117 m3
Residuos:
- embalaje: re170203 Plástico; rendimiento 0.002 kg

**mt28mon020b** kg Agregado de mármol, procedente de machaqueo, para proyectar sobre mortero, de granulometría comprendida entre 5 y 9 mm
Datos técnicos: Coste energético 0.075 MJ; Emisión de CO2 0.004 kg; Código LER 01 04 08; Masa del elemento 1 kg; Volumen 0.000667 m3
