# Junta en pavimento continuo interior decorativo de terrazo "in situ", con perfil preformado

- Propiedad del archivo: CYPE Ingenieros S.A.
- Formato: FIEBDC-3/2016
- Programa: Generador de precios de la construcción. CYPE Ingenieros, S.A.
- Fecha: 03/04/2024
- Ámbito geográfico: Perú
- Divisa: PEN
- Costes indirectos: 3 %
- Gastos generales: 13 %
- Beneficio industrial: 6 %
- IVA: 18 %

## R Revestimientos

### RS Pisos

#### RSC De terrazo

**RSC110** m Junta en pavimento continuo interior decorativo de terrazo "in situ", con perfil preformado.
Junta de construcción, en pavimento continuo interior decorativo de terrazo "in situ", con perfil en "L" de aluminio, de 8 mm de altura. Incluso pies de anclaje y elementos de fijación.
Incluye: Replanteo de la junta. Corte y colocación del perfil. Ejecución de las uniones entre perfiles. Resolución de encuentros. Fijación y ajuste de los perfiles.
Criterio de medición de proyecto: Longitud medida según documentación gráfica de Proyecto.
Criterio de medición de obra: Se medirá la longitud realmente ejecutada según especificaciones de Proyecto.

| Código | Ud | Descripción | Rendimiento | Precio | Importe |
|---|---|---|---|---|---|
| mt18wwe060b | m | Perfil en "L" de aluminio, de 8 mm de altura, para la formación de juntas de construcción en pavimento continuo interior decorativo de terrazo "in situ", de hasta 8 mm de espesor; con pies de anclaje y elementos de fijación. (material) | 1.05 | 48.15 | 50.558 |
| mo020 | h | Operario de construcción. (mano de obra) | 0.073 | 31.29 | 2.284 |
| mo113 | h | Peón de construcción. (mano de obra) | 0.073 | 20.92 | 1.527 |
| % | % | Herramientas | 2 % | 54.369 | 1.087 |
|  |  | Costes directos |  |  | 55.456 |

Residuos:
- colocación: mt18wwe060b; factor de residuo 0.0053

## Recursos

**mt18wwe060b** m Perfil en "L" de aluminio
Datos técnicos: Coste energético 56.246 MJ; Emisión de CO2 5.696 kg; Código LER 17 04 05; Masa del elemento 2.21 kg; Volumen 0.001052 m3
Residuos:
- embalaje: re170203 Plástico. (componente de residuo); rendimiento 0.008 kg; Código LER 17 02 03; Masa del elemento 1 kg; Volumen 0.001667 m3
