# Suelo técnico modular

- Propiedad del archivo: CYPE Ingenieros S.A.
- Formato: FIEBDC-3/2016
- Programa: Generador de precios de la construcción. CYPE Ingenieros, S.A.
- Fecha: 25/10/2024
- Ámbito geográfico: Perú
- Divisa: PEN
- Costes indirectos: 3 %
- Gastos generales: 13 %
- Beneficio industrial: 6 %
- IVA: 18 %

## R Revestimientos

### RS Pisos

#### RSE Técnicos

**RSE005** m² Suelo técnico modular.
Suelo técnico modular, formado por paneles de 600x600 mm, con núcleo de tablero aglomerado de madera de alta densidad, 650 kg/m³, y 30 mm de espesor, con plancha de acero en la cara inferior, con canteado perimetral de PVC de 18 mm, protegiendo el canto vivo del piso; apoyados sobre pedestales regulables para alturas de 150 a 245 mm, de acero cincado con cabeza con junta antivibratoria, fijados al soporte con pegamento; fabricado con una carga límite de clase 2 mayor de 6 kN, coeficiente de seguridad 2, flecha 2,5 mm (A), tolerancia dimensional clase 2 y protección frente al fuego Euroclase Bfl-s1 de reacción al fuego y acabado superior de piso vinílico heterogéneo, de 3,2 mm de espesor total, con capa de uso de 1,00 mm de espesor, con tratamiento de protección superficial PUR, color a elegir, suministrado en losetas de 90x15 cm. Incluso replanteo, fijación de los pedestales a la superficie soporte con pegamento y nivelación de los mismos mediante tuerca. Totalmente montado, con todos los elementos necesarios para su instalación.
Incluye: Replanteo de los ejes de los pedestales y marcado de niveles. Colocación, nivelación y fijación de los pedestales. Colocación de los paneles.
Criterio de medición de proyecto: Superficie útil, medida según documentación gráfica de Proyecto, deduciendo los huecos de superficie mayor de 1 m². No se ha incrementado el metrado por roturas y recortes, ya que en la descomposición se ha considerado un 5% más de piezas.
Criterio de medición de obra: Se medirá la superficie realmente ejecutada según especificaciones de Proyecto, deduciendo los huecos de superficie mayor de 1 m².

| Código | Ud | Descripción | Rendimiento | Precio | Importe |
|---|---|---|---|---|---|
| mt12pmm010b | m² | Suelo técnico modular, formado por paneles de 600x600 mm, con núcleo de tablero aglomerado de madera de alta densidad, 650 kg/m³, y 30 mm de espesor, con plancha de acero en la cara inferior, con canteado perimetral de PVC de 18 mm, protegiendo el canto vivo del piso; apoyados sobre pedestales regulables para alturas de 150 a 245 mm, de acero cincado con cabeza con junta antivibratoria, fijados al soporte con pegamento; clasificación 2/2/A/2, y Euroclase Bfl-s1 de reacción al fuego. (material) | 1 | 165.22 | 165.220 |
| mt18pta070c | m² | Losetas heterogéneas de PVC, de 3,2 mm de espesor total, con capa de uso de 1,00 mm de espesor, con tratamiento de protección superficial PUR, color a elegir; peso total: 3400 g/m²; clasificación al uso, según ISO 10874: clase 23 para uso doméstico; clase 33 para uso comercial; clase 42 para uso industrial; reducción del ruido de impactos 2 dB, según ISO 10140; Euroclase Cfl-s1 de reacción al fuego. (material) | 1 | 118.36 | 118.360 |
| mo011 | h | Operario de montaje. (mano de obra) | 0.366 | 32.35 | 11.840 |
| mo080 | h | Oficial de montaje. (mano de obra) | 0.366 | 21.86 | 8.001 |
| % | % | Herramientas | 2 % | 303.421 | 6.068 |
|  |  | Costes directos |  |  | 309.489 |

Residuos:
- colocación: mt18pta070c; factor de residuo 0.0346882

## Recursos

**mt18pta070c** m² Losetas heterogéneas de PVC
Datos técnicos: Coste energético 154.377 MJ; Emisión de CO2 16.780 kg; Código LER 17 02 03; Masa del elemento 3.4 kg; Volumen 0.005667 m3
Residuos:
- embalaje: re170203 Plástico. (componente de residuo); rendimiento 0.039 kg; Código LER 17 02 03; Masa del elemento 1 kg; Volumen 0.001667 m3
