# Contrazócalo laminado

- Propiedad del archivo: CYPE Ingenieros S.A.
- Formato: FIEBDC-3/2016
- Programa: Generador de precios de la construcción. CYPE Ingenieros, S.A.
- Fecha: 25/10/2024
- Ámbito geográfico: Perú
- Divisa: PEN
- Costes indirectos: 3 %
- Gastos generales: 13 %
- Beneficio industrial: 6 %
- IVA: 18 %

## R Revestimientos

### RS Pisos

#### RSL Laminados

**RSL020** m Contrazócalo laminado.
Contrazócalo de MDF, de 90x18 mm, recubierto con una lámina plástica de imitación de madera, color a elegir, fijado al paramento mediante clavos. Incluso cera de relleno para el sellado de orificios.
Incluye: Replanteo. Corte de las piezas. Fijación de las piezas sobre el paramento. Sellado de orificios. Resolución de esquinas y encuentros.
Criterio de medición de proyecto: Longitud medida según documentación gráfica de Proyecto, sin incluir huecos de puertas. No se ha incrementado el metrado por roturas y recortes, ya que en la descomposición se ha considerado un 5% más de piezas.
Criterio de medición de obra: Se medirá la longitud realmente ejecutada según especificaciones de Proyecto.

| Código | Ud | Descripción | Rendimiento | Precio | Importe |
|---|---|---|---|---|---|
| mt18rma040e | m | Contrazócalo de MDF, de 90x18 mm, recubierto con una lámina plástica de imitación de madera, color a elegir, y resistencia a la abrasión AC3. (material) | 1.05 | 18.42 | 19.341 |
| mt18mva150e | Ud | Clavo de acero galvanizado con cabeza perdida, de 1,8 mm de diámetro y 35 mm de longitud. (material) | 2.5 | 0.09 | 0.225 |
| mt22www080 | kg | Cera de relleno, para tapar defectos superficiales de la madera. (material) | 0.008 | 217.94 | 1.744 |
| mo028 | h | Operario instalador de pisos laminados. (mano de obra) | 0.176 | 31.48 | 5.540 |
| % | % | Herramientas | 2 % | 26.850 | 0.537 |
|  |  | Costes directos |  |  | 27.387 |

Residuos:
- colocación: mt18rma040e; factor de residuo 0.0116415

## Recursos

**mt18rma040e** m Contrazócalo de MDF
Datos técnicos: Coste energético 63.120 MJ; Emisión de CO2 -0.850 kg; Código LER 17 02 01; Masa del elemento 0.463 kg; Volumen 0.000421 m3
Residuos:
- embalaje: re170203 Plástico. (componente de residuo); rendimiento 0.002 kg; Código LER 17 02 03; Masa del elemento 1 kg; Volumen 0.001667 m3
