# Sellado de junta en piso continuo de concreto, con perfil preformado

- Propiedad del archivo: CYPE Ingenieros S.A.
- Formato: FIEBDC-3/2016
- Programa: Generador de precios de la construcción. CYPE Ingenieros, S.A.
- Fecha: 03/04/2024
- Ámbito geográfico: Perú
- Divisa: PEN
- Costes indirectos: 3 %
- Gastos generales: 13 %
- Beneficio industrial: 6 %
- IVA: 18 %

## R Revestimientos

### RS Pisos

#### RSN Juntas en pavimentos continuos de concreto

**RSN131** m Sellado de junta en piso continuo de concreto, con perfil preformado.
Sellado de junta intermedia de entre 22 y 34 mm de anchura y 50 mm de profundidad, en piso continuo de concreto, con perfil preformado compuesto por dos perfiles de acero inoxidable AISI 304, entre los que se coloca un perfil de neopreno compresible hasta un 50%.
Incluye: Limpieza y preparación del interior de la junta. Corte y colocación del perfil.
Criterio de medición de proyecto: Longitud medida según documentación gráfica de Proyecto.
Criterio de medición de obra: Se medirá la longitud realmente ejecutada según especificaciones de Proyecto.

| Código | Ud | Descripción | Rendimiento | Precio | Importe |
|---|---|---|---|---|---|
| mt18wwe040h | Ud | Perfil preformado para sellado de juntas intermedias de entre 22 y 34 mm de anchura y 50 mm de profundidad, en pavimentos continuos de concreto, compuesto por dos perfiles de acero inoxidable AISI 304, entre los que se coloca un perfil de neopreno compresible hasta un 50%. (material) | 1.05 | 10.44 | 10.962 |
| mo020 | h | Operario de construcción. (mano de obra) | 0.146 | 31.29 | 4.568 |
| % | % | Herramientas | 2 % | 15.530 | 0.311 |
|  |  | Costes directos |  |  | 15.841 |
