# Sellado de junta en piso continuo de concreto, con perfil preformado

- Propiedad del archivo: CYPE Ingenieros S.A.
- Formato: FIEBDC-3/2016
- Programa: Generador de precios de la construcción. CYPE Ingenieros, S.A.
- Fecha: 03/04/2024
- Ámbito geográfico: Perú
- Divisa: PEN
- Costes indirectos: 3 %
- Gastos generales: 13 %
- Beneficio industrial: 6 %
- IVA: 18 %

## R Revestimientos

### RS Pisos

#### RSN Juntas en pavimentos continuos de concreto

**RSN131** m Sellado de junta en piso continuo de concreto, con perfil preformado.
Sellado de junta perimetral de hasta 44 mm de anchura y 20 mm de profundidad, en piso continuo de concreto, con perfil preformado compuesto por dos perfiles de aluminio anodizado, entre los que se coloca caucho sintético EPDM, con la superficie estriada, color negro. Incluso tarugos y tornillos de fijación.
Incluye: Limpieza y preparación del interior de la junta. Ejecución de taladros. Corte, colocación y fijación del perfil.
Criterio de medición de proyecto: Longitud medida según documentación gráfica de Proyecto.
Criterio de medición de obra: Se medirá la longitud realmente ejecutada según especificaciones de Proyecto.

| Código | Ud | Descripción | Rendimiento | Precio | Importe |
|---|---|---|---|---|---|
| mt18wwe045b | Ud | Perfil preformado para sellado de juntas perimetrales de hasta 44 mm de anchura y 20 mm de profundidad, en pavimentos continuos de concreto, compuesto por dos perfiles de aluminio anodizado, entre los que se coloca caucho sintético EPDM, con la superficie estriada, de color negro; con tarugos y tornillos de fijación. (material) | 1.05 | 86.51 | 90.836 |
| mo020 | h | Operario de construcción. (mano de obra) | 0.146 | 31.29 | 4.568 |
| % | % | Herramientas | 2 % | 95.404 | 1.908 |
|  |  | Costes directos |  |  | 97.312 |
