# Contrazócalo de PVC para piso textil

- Propiedad del archivo: CYPE Ingenieros S.A.
- Formato: FIEBDC-3/2016
- Programa: Generador de precios de la construcción. CYPE Ingenieros, S.A.
- Fecha: 25/10/2024
- Ámbito geográfico: Perú
- Divisa: PEN
- Costes indirectos: 3 %
- Gastos generales: 13 %
- Beneficio industrial: 6 %
- IVA: 18 %

## R Revestimientos

### RS Pisos

#### RST Textiles (moquetas)

**RST100** m Contrazócalo de PVC para piso textil.
Contrazócalo de PVC con fibra dura, de 60 mm de altura, color a elegir. Colocación en obra: con adhesivo.
Incluye: Limpieza y preparación de la superficie soporte. Replanteo. Corte, colocación y fijación del contrazócalo.
Criterio de medición de proyecto: Longitud medida según documentación gráfica de Proyecto, sin incluir huecos de puertas. No se ha incrementado el metrado por roturas y recortes, ya que en la descomposición se ha considerado un 5% más de piezas.
Criterio de medición de obra: Se medirá la longitud realmente ejecutada según especificaciones de Proyecto.

| Código | Ud | Descripción | Rendimiento | Precio | Importe |
|---|---|---|---|---|---|
| mt18dww010a | kg | Adhesivo de contacto a base de resina acrílica en dispersión acuosa, para piso de goma, caucho, linóleo, PVC, moqueta y textil. (material) | 0.05 | 17.01 | 0.851 |
| mt18rpv050a | m | Contrazócalo de PVC con fibra dura, de 60 mm de altura, color a elegir, suministrado en tramos de 2,55 m de longitud. (material) | 1.05 | 9.39 | 9.860 |
| mo027 | h | Operario en moquetas y revestimientos textiles. (mano de obra) | 0.073 | 31.48 | 2.298 |
| % | % | Herramientas | 2 % | 13.009 | 0.260 |
|  |  | Costes directos |  |  | 13.269 |

Residuos:
- colocación: mt18dww010a; factor de residuo 0.038943
- colocación: mt18rpv050a Contrazócalo de PVC con fibra dura, de 60 mm de altura, color a elegir, suministrado en tramos de 2,55 m de longitud; factor de residuo 0.08

## Recursos

**mt18dww010a** kg Adhesivo de contacto a base de resina acrílica en dispersión acuosa
Datos técnicos: Coste energético 75.527 MJ; Emisión de CO2 2.872 kg; Código LER 17 09 04; Masa del elemento 1 kg; Volumen 0.000667 m3
Residuos:
- embalaje: re170203 Plástico. (componente de residuo); rendimiento 0.003 kg; Código LER 17 02 03; Masa del elemento 1 kg; Volumen 0.001667 m3

**mt18rpv050a** m Contrazócalo de PVC con fibra dura, de 60 mm de altura, color a elegir, suministrado en tramos de 2,55 m de longitud
Datos técnicos: Coste energético 125.500 MJ; Emisión de CO2 2.371 kg; Código LER 17 02 03; Masa del elemento 1.67 kg; Volumen 0.002783 m3
Residuos:
- embalaje: re150101 Envases de papel y cartón. (componente de residuo); rendimiento 0.018 kg; Código LER 15 01 01; Masa del elemento 1 kg; Volumen 0.001333 m3
- embalaje: re170201 Madera. (componente de residuo); rendimiento 0.052 kg; Código LER 17 02 01; Masa del elemento 1 kg; Volumen 0.000909 m3
- embalaje: re170203 Plástico; rendimiento 0.003 kg
