# Piso interior de mosaico hidráulico. Colocación en capa fina

- Propiedad del archivo: CYPE Ingenieros S.A.
- Formato: FIEBDC-3/2016
- Programa: Generador de precios de la construcción. CYPE Ingenieros, S.A.
- Fecha: 03/04/2024
- Ámbito geográfico: Perú
- Divisa: PEN
- Costes indirectos: 3 %
- Gastos generales: 13 %
- Beneficio industrial: 6 %
- IVA: 18 %

## R Revestimientos

### RS Pisos

#### RSU De baldosas hidráulicas

**RSU010** m² Piso interior de mosaico hidráulico. Colocación en capa fina.
Piso interior de mosaico hidráulico, con piezas de 10x10 cm, cuadradas, monocolor, gama básica; con resistencia al deslizamiento media. COLOCACIÓN: en capa fina y mediante doble encolado con adhesivo cementoso de fraguado normal, C1 sin ninguna característica adicional, gris. TRATAMIENTO SUPERFICIAL: con producto impermeabilizante para el sellado de poros. REJUNTADO: con mortero de juntas cementoso tipo L, color blanco, para juntas de hasta 3 mm.
Incluye: Replanteo y marcado de niveles. Preparación de las juntas. Extendido de la capa de adhesivo. Encolado de la cara inferior de la pieza. Colocación de las piezas. Humectación y limpieza de la superficie. Aplicación del tratamiento superficial. Relleno de juntas de separación entre piezas. Limpieza del exceso de material de rejuntado con un paño húmedo.
Criterio de medición de proyecto: Superficie útil, medida según documentación gráfica de Proyecto. No se ha incrementado el metrado por roturas y recortes, ya que en la descomposición se ha considerado un 5% más de piezas.
Criterio de medición de obra: Se medirá la superficie realmente ejecutada según especificaciones de Proyecto.

| Código | Ud | Descripción | Rendimiento | Precio | Importe |
|---|---|---|---|---|---|
| mt18bhi020ia | m² | Mosaico hidráulico, con piezas de 10x10 cm, cuadradas, monocolor, gama básica; con resistencia al deslizamiento media. (material) | 1.05 | 230.46 | 241.983 |
| mt09mcr021g | kg | Adhesivo cementoso de fraguado normal, C1, color gris. (material) | 6 | 1.06 | 6.360 |
| mt18wwa020 | l | Emulsión de resinas para el sellado de poros en pavimentos hidráulicos. (material) | 0.1 | 22.43 | 2.243 |
| mt09mcp020bE | kg | Mortero de juntas cementoso, tipo L, color blanco, para juntas de hasta 3 mm, a base de cemento blanco de alta resistencia y aditivos especiales, para rejuntado de piezas cerámicas con grado de absorción medio-alto. (material) | 1.35 | 4.9 | 6.615 |
| mo023 | h | Operario colocador de pisos. (mano de obra) | 1.172 | 31.29 | 36.672 |
| mo061 | h | Oficial colocador de pisos. (mano de obra) | 1.172 | 21.72 | 25.456 |
| % | % | Herramientas | 2 % | 319.329 | 6.387 |
|  |  | Costes directos |  |  | 325.716 |

Residuos:
- colocación: mt18bhi020ia Mosaico hidráulico, con piezas de 10x10 cm, cuadradas, monocolor, gama básica; con resistencia al deslizamiento media; factor de residuo 0.0084
- colocación: mt09mcr021g Adhesivo cementoso de fraguado normal, C1, color gris; factor de residuo 0.07
- colocación: mt09mcp020bE; factor de residuo 0.07

## Recursos

**mt18bhi020ia** m² Mosaico hidráulico, con piezas de 10x10 cm, cuadradas, monocolor, gama básica; con resistencia al deslizamiento media
Datos técnicos: Coste energético 10.441 MJ; Emisión de CO2 10.527 kg; Código LER 17 01 01; Masa del elemento 70 kg; Volumen 0.046667 m3
Residuos:
- embalaje: re170201 Madera. (componente de residuo); rendimiento 0.045 kg; Código LER 17 02 01; Masa del elemento 1 kg; Volumen 0.000909 m3
- embalaje: re170203 Plástico. (componente de residuo); rendimiento 0.023 kg; Código LER 17 02 03; Masa del elemento 1 kg; Volumen 0.001667 m3

**mt09mcr021g** kg Adhesivo cementoso de fraguado normal, C1, color gris
Datos técnicos: Coste energético 3.871 MJ; Emisión de CO2 0.344 kg; Código LER 17 09 04; Masa del elemento 1 kg; Volumen 0.000667 m3
Residuos:
- embalaje: re170203 Plástico; rendimiento 0.003 kg

**mt09mcp020bE** kg Mortero de juntas cementoso
Datos técnicos: Coste energético 7.725 MJ; Emisión de CO2 0.576 kg; Código LER 17 09 04; Masa del elemento 1 kg; Volumen 0.000667 m3
Residuos:
- embalaje: re150101 Envases de papel y cartón. (componente de residuo); rendimiento 0.02 kg; Código LER 15 01 01; Masa del elemento 1 kg; Volumen 0.001333 m3
- embalaje: re170201 Madera; rendimiento 0.005 kg
- embalaje: re170203 Plástico; rendimiento 0.008 kg
