# Columna de escayola

- Propiedad del archivo: CYPE Ingenieros S.A.
- Formato: FIEBDC-3/2016
- Programa: Generador de precios de la construcción. CYPE Ingenieros, S.A.
- Fecha: 03/04/2024
- Ámbito geográfico: Perú
- Divisa: PEN
- Costes indirectos: 3 %
- Gastos generales: 13 %
- Beneficio industrial: 6 %
- IVA: 18 %

## R Revestimientos

### RT Cielos rasos en interiores

#### RTP Prefabricados de escayola

**RTP310** Ud Columna de escayola.
Columna de escayola, con fuste redondo y estriado y extremo superior partido, de 60 cm de altura total, base de 31x31 cm y fuste de 21,7 cm de diámetro, recibida con cola para escayola. Incluso accesorios de fijación.
Incluye: Replanteo de la pieza. Humectación de la base de fijación. Extendido de la cola. Colocación y rejuntado de la pieza.
Criterio de medición de proyecto: Número de unidades previstas, según documentación gráfica de Proyecto.
Criterio de medición de obra: Se medirá el número de unidades realmente colocadas según especificaciones de Proyecto.

| Código | Ud | Descripción | Rendimiento | Precio | Importe |
|---|---|---|---|---|---|
| mt12rea270aa | Ud | Columna de escayola, con fuste redondo y estriado y extremo superior partido, de 60 cm de altura total, base de 31x31 cm y fuste de 21,7 cm de diámetro. (material) | 1.05 | 343.04 | 360.192 |
| mt09eyc030 | kg | Cola para escayola. (material) | 0.21 | 1.06 | 0.223 |
| mo035 | h | Operario escayolista. (mano de obra) | 0.243 | 31.29 | 7.603 |
| % | % | Herramientas | 2 % | 368.018 | 7.360 |
|  |  | Costes directos |  |  | 375.378 |
