# Cielo raso continuo de placas de silicato cálcico

- Propiedad del archivo: CYPE Ingenieros S.A.
- Formato: FIEBDC-3/2016
- Programa: Generador de precios de la construcción. CYPE Ingenieros, S.A.
- Fecha: 03/04/2024
- Ámbito geográfico: Perú
- Divisa: PEN
- Costes indirectos: 3 %
- Gastos generales: 13 %
- Beneficio industrial: 6 %
- IVA: 18 %

## R Revestimientos

### RT Cielos rasos en interiores

#### RTS Continuos, de placas de silicato cálcico

**RTS005** m² Cielo raso continuo de placas de silicato cálcico.
Cielo raso continuo suspendido, liso, 20+20+20+54, situado a una altura menor de 4 m, resistencia al fuego EI 180, constituido por: ESTRUCTURA: estructura metálica de acero galvanizado de maestras primarias 60/27 mm con una modulación de 600 mm y suspendidas de la losa o elemento soporte de concreto con cuelgues, seguros para la fijación de los cuelgues, conexiones superiores para fijar las varillas a los cuelgues y varillas cada 1200 mm, y maestras secundarias fijadas perpendicularmente a las maestras primarias con conectores tipo caballete con una modulación de 1000 mm; PLACAS: tres capas de placas de silicato cálcico, de 1200x2500 mm y 20 mm de espesor, con los bordes cuadrados. Incluso fijaciones para el anclaje de los perfiles, tornillería para la fijación de las placas, pasta para el tratamiento de juntas, manta de silicato y accesorios de montaje.
Incluye: Replanteo de los ejes de la estructura metálica. Nivelación y fijación de los perfiles perimetrales. Señalización de los puntos de anclaje a la losa o elemento soporte. Nivelación y suspensión de los perfiles primarios y secundarios de la estructura. Corte de las placas. Fijación de las placas. Resolución de encuentros y puntos singulares. Tratamiento de juntas. Sellado de encuentros.
Criterio de medición de proyecto: Superficie medida entre paramentos, según documentación gráfica de Proyecto, sin descontar huecos para instalaciones.
Criterio de medición de obra: Se medirá la superficie realmente ejecutada según especificaciones de Proyecto, sin deducir los huecos de superficie menor de 1 m².

| Código | Ud | Descripción | Rendimiento | Precio | Importe |
|---|---|---|---|---|---|
| mt12psg160d | m | Perfil en L, de acero galvanizado, de 30 mm. (material) | 0.4 | 3.17 | 1.268 |
| mt12psg220 | Ud | Fijación compuesta por tarugo y tornillo 5x27. (material) | 2.4 | 0.24 | 0.576 |
| mt12psg081a | Ud | Tornillo autoperforante 3,5x9,5 mm. (material) | 4 | 0.04 | 0.160 |
| mt12psg210a | Ud | Cuelgue para cielos rasos suspendidos. (material) | 1.2 | 1.34 | 1.608 |
| mt12psg210b | Ud | Seguro para la fijación del cuelgue, en cielos rasos suspendidos. (material) | 1.2 | 0.15 | 0.180 |
| mt12psg210c | Ud | Conexión superior para fijar la varilla al cuelgue, en cielos rasos suspendidos. (material) | 1.2 | 2.05 | 2.460 |
| mt12psg050c | m | Maestra 60/27 de plancha de acero galvanizado, de ancho 60 mm. (material) | 3.9 | 3.08 | 12.012 |
| mt12pek020la | Ud | Conector, para maestra 60/27. (material) | 0.8 | 0.7 | 0.560 |
| mt12pek020da | Ud | Conector tipo caballete, para maestra 60/27. (material) | 3.4 | 0.84 | 2.856 |
| mt12plo010ak | m² | Placa de silicato cálcico, de 1200x2500 mm y 20 mm de espesor, con los bordes cuadrados; Euroclase A1 de reacción al fuego. (material) | 3.15 | 102.6 | 323.190 |
| mt12psg081d | Ud | Tornillo autoperforante 3,5x35 mm. (material) | 20 | 0.04 | 0.800 |
| mt12psg081g | Ud | Tornillo autoperforante 4,2x70 mm. (material) | 20 | 0.12 | 2.400 |
| mt12ppo010a | kg | Pasta de juntas. (material) | 0.25 | 6.15 | 1.538 |
| mt41php100a | m² | Manta de silicato. (material) | 0.05 | 6.2 | 0.310 |
| mo015 | h | Operario de montaje de cielos rasos. (mano de obra) | 1.256 | 32.15 | 40.380 |
| mo082 | h | Oficial de montaje de cielos rasos. (mano de obra) | 1.256 | 21.72 | 27.280 |
| % | % | Herramientas | 2 % | 417.578 | 8.352 |
|  |  | Costes directos |  |  | 425.930 |

Residuos:
- colocación: mt12psg160d Perfil en L, de acero galvanizado, de 30 mm; factor de residuo 0.0188
- colocación: mt12psg081a Tornillo autoperforante 3,5x9,5 mm; factor de residuo 0.00555556
- colocación: mt12psg050c Maestra 60/27 de plancha de acero galvanizado, de ancho 60 mm; factor de residuo 0.0188
- colocación: mt12pek020la Conector, para maestra 60/27; factor de residuo 0.02
- colocación: mt12pek020da Conector tipo caballete, para maestra 60/27; factor de residuo 0.02
- colocación: mt12plo010ak; factor de residuo 0.024
- colocación: mt12psg081d Tornillo autoperforante 3,5x35 mm; factor de residuo 0.00526316
- colocación: mt12psg081g Tornillo autoperforante 4,2x70 mm; factor de residuo 0.00515152
- colocación: mt12ppo010a Pasta de juntas; factor de residuo 0.0075

## Recursos

**mt12psg160d** m Perfil en L, de acero galvanizado, de 30 mm
Datos técnicos: Coste energético 46.887 MJ; Emisión de CO2 1.442 kg; Código LER 17 04 05; Masa del elemento 0.35 kg; Volumen 0.000167 m3
Residuos:
- embalaje: re170203 Plástico. (componente de residuo); rendimiento 0.005 kg; Código LER 17 02 03; Masa del elemento 1 kg; Volumen 0.001667 m3

**mt12psg081a** Ud Tornillo autoperforante 3,5x9,5 mm
Datos técnicos: Coste energético 0.009 MJ; Emisión de CO2 0.001 kg; Código LER 17 04 05; Masa del elemento 0.0009 kg
Residuos:
- embalaje: re150101 Envases de papel y cartón. (componente de residuo); rendimiento 0.001 kg; Código LER 15 01 01; Masa del elemento 1 kg; Volumen 0.001333 m3

**mt12psg050c** m Maestra 60/27 de plancha de acero galvanizado, de ancho 60 mm
Datos técnicos: Coste energético 70.752 MJ; Emisión de CO2 2.171 kg; Código LER 17 04 05; Masa del elemento 0.53 kg; Volumen 0.000252 m3
Residuos:
- embalaje: re170203 Plástico; rendimiento 0.005 kg

**mt12pek020la** Ud Conector, para maestra 60/27
Datos técnicos: Coste energético 3.307 MJ; Emisión de CO2 0.166 kg; Código LER 17 04 05; Masa del elemento 0.09 kg; Volumen 0.000043 m3
Residuos:
- embalaje: re170203 Plástico; rendimiento 0.025 kg

**mt12pek020da** Ud Conector tipo caballete, para maestra 60/27
Datos técnicos: Coste energético 3.503 MJ; Emisión de CO2 0.176 kg; Código LER 17 04 05; Masa del elemento 0.11 kg; Volumen 0.000052 m3
Residuos:
- embalaje: re170203 Plástico; rendimiento 0.025 kg

**mt12plo010ak** m² Placa de silicato cálcico
Datos técnicos: Coste energético 368.303 MJ; Emisión de CO2 24.201 kg; Código LER 17 09 04; Masa del elemento 17.3 kg; Volumen 0.011533 m3
Residuos:
- embalaje: re170203 Plástico; rendimiento 0.032 kg

**mt12psg081d** Ud Tornillo autoperforante 3,5x35 mm
Datos técnicos: Coste energético 0.019 MJ; Emisión de CO2 0.002 kg; Código LER 17 04 05; Masa del elemento 0.0019 kg
Residuos:
- embalaje: re150101 Envases de papel y cartón; rendimiento 0.001 kg

**mt12psg081g** Ud Tornillo autoperforante 4,2x70 mm
Datos técnicos: Coste energético 0.033 MJ; Emisión de CO2 0.003 kg; Código LER 17 04 05; Masa del elemento 0.0033 kg; Volumen 0.000002 m3
Residuos:
- embalaje: re150101 Envases de papel y cartón; rendimiento 0.001 kg

**mt12ppo010a** kg Pasta de juntas
Datos técnicos: Coste energético 13.573 MJ; Emisión de CO2 0.475 kg; Código LER 17 08 02; Masa del elemento 1 kg; Volumen 0.001 m3
Residuos:
- embalaje: re170203 Plástico; rendimiento 0.028 kg
