# Preparación de superficie de concreto mediante proyección de agua a presión

- Propiedad del archivo: CYPE Ingenieros S.A.
- Formato: FIEBDC-3/2016
- Programa: Generador de precios de la construcción. CYPE Ingenieros, S.A.
- Fecha: 03/04/2024
- Ámbito geográfico: Perú
- Divisa: PEN
- Costes indirectos: 3 %
- Gastos generales: 13 %
- Beneficio industrial: 6 %
- IVA: 18 %

## R Revestimientos

### RY Preparaciones, protecciones, reparaciones y refuerzos de revestimientos

#### RYP Preparaciones

**RYP110** m² Preparación de superficie de concreto mediante proyección de agua a presión.
Preparación de superficie de concreto mediante proyección de agua a presión, de 200 a 300 bar, eliminando todos los restos de suciedad, grasas y polvo del soporte, dejando el poro abierto.
Incluye: Montaje de la protección contra el agua. Aplicación mecánica del chorro de agua. Desmontaje del equipo. Limpieza de la superficie soporte. Recogida del agua y los restos generados en un depósito de sedimentación. Carga del depósito de sedimentación sobre camión o contenedor.
Criterio de medición de proyecto: Superficie medida según documentación gráfica de Proyecto.
Criterio de medición de obra: Se medirá la superficie realmente ejecutada según especificaciones de Proyecto.

| Código | Ud | Descripción | Rendimiento | Precio | Importe |
|---|---|---|---|---|---|
| mq08lch020a | h | Equipo de chorro de agua a presión. (maquinaria) | 0.104 | 17.38 | 1.808 |
| mq08gel010k | h | Grupo electrógeno insonorizado, trifásico, de 45 kVA de potencia. (maquinaria) | 0.104 | 16.22 | 1.687 |
| mo112 | h | Peón especializado de construcción. (mano de obra) | 0.123 | 21.26 | 2.615 |
| mo113 | h | Peón de construcción. (mano de obra) | 0.123 | 20.92 | 2.573 |
| % | % | Herramientas | 2 % | 8.683 | 0.174 |
|  |  | Costes directos |  |  | 8.857 |

Residuos:
- demolición: ruo170101 Hormigón (hormigones, morteros y prefabricados). (componente de residuo); rendimiento 0.575 kg; Código LER 17 01 01; Masa del elemento 1 kg; Volumen 0.000667 m3
